# OG Hainfeld / OG Böbingen
Angebotsaufforderung (GAEB DA XML 3.3, DA83)
Projekt: P2414+P2450
Währung: EUR
Vergabeart: Öffentliche Ausschreibung
Auftraggeber: Verbandsgemeindewerke, Edenkoben, Poststraße 23, 67480; DV-Nummer: LV; Vergabenummer: LV
Erstellt mit: BECHMANN AVA 2025.20/ GXML Toolbox V3.3 R20210630, BECHMANN AVA 2025.20, 30.07.2026

## LV Langschlauchsanierungen
Datum: 30.07.2026

### 0 Innensanierung mit Renovierungsverfahren

*Hinweis: Baubeschreibung / Allgemeine Vorbemerkungen*
Beim Ausfüllen des Leistungsverzeichnisses sind die Baubeschreibung sowie die beigefügten Anlagen in Verbindung mit dem Merkblatt DWA-M 144-3 zu beachten.

Baubeschreibung
(Allgemeine Vorbemerkungen)

1  Bauherr
Bauherr sind die Verbandsgemeindewerke Edenkoben.

Grundlage der Ausschreibung ist die Sanierungsplanung des Ingenieurbüros.

2  Arbeitsumfang
In in der Ortsgemeinde Hainfeld (BT1) werden "Am Dorfplatz" vier Einzelhaltungen sowie in der Ortsgemeinde Böbingen (BT2) eine Einzelhaltung saniert.

2.1 Hainfeld
Im Vorfeld  der Vollausbaumaßnahme "Neugestaltung des Dorfplatzes" sind Kanalsanierungsarbeiten im Schlauchlinerverfahren sowie in einer Einzelhaltung Partielle Sanierungsarbeiten auszuführen.

Die Sanierungsstrecke umfasst bei der Langschlauchsanierung insgesamt ca. 137 m Kanallänge.

Die Partielle Sanierung findet an einem Anschlussstutzen in einer Einzelhaltung statt.

2.2 Böbingen
Im Vorfeld  der Vollausbaumaßnahme "Hirtenstraße" sind in einer Einzelhaltung Kanalsanierungsarbeiten im Schlauchlinerverfahren auszuführen.

Die Sanierungsstrecke umfasst bei der Langschlauchsanierung insgesamt ca.  51 m Kanallänge.

3  Kanalzustand
Der Kanalzustand ist in vorhandenen Videoaufnahmen dokumentiert.

Die Videoaufnahmen können im Ingenieurbüro nach vorheriger Anmeldung eingesehen werden.

4  Leistungsumfang
Die Sanierung erfolgt innerorts in Bereichen der Ortschaften in Wohnstraßen bzw. an einen Dorfplatz.

Die Kanäle entwässern im Mischwasser-, ein Kanal im Schmutzwassersystem.

4.1 Hainfeld
In Hainfeld sind bei der Langschlauchsanierung zwei Haltungen DN 400 sowie jeweils eine Haltung DN 250 sowie DN 700 zu sanieren.

Die Sohltiefen liegen zwischen 1,00 m und 1,70 m unter GOK.

Des Weiteren ist in einer Einzeilhaltung eine Anschlussleitung vom Hauptkanal aus mittels HUT-Profil einzubinden (Partielle Sanierung).

4.2  Böbingen
In Böbingen ist bei der Langschlauchsanierung eine Einzelhaltung DN 300 zu sanieren.

Die Sohltiefen liegen zwischen 1,30 m und 1,60 m unter GOK.

5  Lage der Baustelle
5.1 In Hainfeld liegen die zu sanierenden Haltungen im Bereich des Dorfplatzes in einer Zufahrtsstraße.
Vom Dorfplatz in die Straße "Am Schloßberg" verjüngt sich die Straße bis auf eine Breite von 2,30 m. Ab Ha. Nr. 11 besteht Einbahnstraßenverkehr.

5.2 In Böbingen liegt die zu sanierende Haltung in einer sehr engen Wohnstraße. Der Zielschacht der liegt knapp außermittig in der Hauptstraße.
Primär ist hier ein Einbau des Schlauchliners am Tag vorgesehen.
Ist ggf. kein Einbau am Tag möglich, ist im LV-Bereich Zulagen eine Pauschalposition für Nachtarbeit vorgesehen (Ausführung nur nach gesonderter Beauftragung durch den AG).

Die Schächte sind gut zugänglich.

Eine Vor-Ort-Besichtigung wird empfohlen

6  Auszuführende Leistungen
6.1  Fräs- und Spachtelarbeiten

6.1.1 In Hainfeld sind 4 Haltungen mit robotergestützten Fräs- und Spachtelverfahren für den Einbau von Schlauchlinern vorzubereiten.

In einer weiteren Haltung ist 1 Anschlussstutzen für Partielle Sanierungsarbeiten vorzubereiten.

6.1.2 In Böbingen ist eine Haltung mit robotergestützten Fräs- und Spachtelverfahren für den Einbau von Schlauchlinern vorzubereiten.

6.2  Schlauchlinerverfahren
In Hainfeld sind 4 Haltungen und in Böbingen eine Haltung mit glasfaserverstärkten Kunststoffschlauchlinern zu sanieren.

Als Aushärtungsverfahren ist nur UV-Licht-Härtung zugelassen.

Die Mindeststärke der Liner beträgt 4mm.

6.3  Anbindung von Leitungen
6.3.1 In Hainfeld sind die vorhandenen Stutzen und Abzweige im Anschluss an den Schlauchlinereinbau zu öffnen und im Nachgang mittels robotergestützter Verfahren an den Schlauchliner anzubinden.

6.3.2  In Böbingen sind die vorhandenen Stutzen und Abzweige sind im Anschluss an den Schlauchlinereinbau 90% zu öffnen.

Die Anbindung der Anschlussstutzen erfolgt im Zuge der Straßenvollausbaumaßnahme.

7  Ausführungszeit
Die Ausführungszeiten sind den Vertragsbedingungen zu entnehmen.

Die Arbeiten sind bei Trockenwetter auszuführen.

Die Arbeiten sind zwischen 7 Uhr und 22 Uhr auszuführen.

Arbeiten in verkehrsreichen Straßen dürfen nur in verkehrsarmen Zeiten (9:00 bis 15:00) ausgeführt werden.

Evtl. erforderliche Nachtarbeitsgenehmigungen hat die ausführende Firma rechtzeitig zu beschaffen.

8  Behinderung / Stillstandszeiten
Kanalisationsanlagen, deren Betreten auch unter Einhaltung der Schutzvorschriften eine Gefahr darstellt, werden von der Sanierung ausgenommen.
Das Ingenieurbüro ist hierüber umgehend telefonisch in Kenntnis zu setzen. Die Arbeiten in diesen Bereichen sind erst auf Weisung des Ingenieurbüros fortzusetzen.

9  Verkehrsregelung
Die Verkehrsregelung und Beschilderung in ist jeweils im Einvernehmen mit der Verkehrsbehörde, dem zuständigen Polizeirevier und der Bauüberwachung abzusprechen.

Erforderliche Verkehrszeichenpläne sind vom Auftragnehmer zu erstellen.

Der Baustellenantrag ist vom AN rechtzeitig bei der Verkehrsbehörde zu stellen. Die Kosten trägt der AN. Die Verkehrssicherung ist durch eine Fachfirma auszuführen.

Hierbei sind der Baustellenablauf und die vorgesehene Aufstellung der Fahrzeuge zu berücksichtigen (z.B. Aufstellung Winde, LKW).

Der fließende Verkehr ist soweit möglich nicht zu behindern.

Der Anliegerverkehr bzw. die Zufahrt zu Häusern und Garagen sind stets zu gewährleisten.

Es wird ausdrücklich darauf hingewiesen, dass der Mindestabstand für die Zufahrt von Rettungsfahrzeugen von 2,75m zwingend einzuhalten ist.

Alle erforderlichen Halteverbote sind rechtzeitig (72 Stunden Vorlaufzeit) anzukündigen und zu kennzeichnen. Es wird eine Vor-Ortbesichtigung empfohlen.

Die hierfür zu erbringenden Leistungen sind in die entsprechenden Positionen des Leistungsverzeichnisses einzurechnen. Dies beinhaltet auch das mehrmalige Einrichten und wieder Aufheben der Verkehrsführung.

10  Vorflut / Wasserhaltung
10.1  Hauptkanal
Wasserhaltungsmaßnahmen sind vorzusehen und werden gemäß LV abgerechnet.

Im Zuge der Kanalsanierung muss das in einer Haltung ankommende Abwasser immer um die Baustelle geleitet werden. Hierbei müssen sämtliche Abwässer und auch die Straßenentwässerung abgeleitet werden.
Die angegebenen Abflussmengen beziehen sich auf den Trockenwetterabfluss.

Beim Verlegen von Schläuchen quer zur Fahrbahn und entlang des Gehweges sind Überfahrschutz für LKW sowie Überquerungshilfen vorzusehen.

Bei schlechter Witterung dürfen keine Liner eingebaut werden.

10.2  Straßen- / Hausentwässerung
An die zu sanierende Kanäle sind Straßeneinläufe und Hausentwässerungen angeschlossen. Die Straßeneinläufe sind bei Regenwetter zu verschließen.

Bei den Hausentwässerungsleitungen hat der Auftragnehmer vor Sanierungsbeginn rechtzeitig mit den Anwohnern Kontakt aufzunehmen und ggf. die Kellerräume in Augenschein zu nehmen. Ein Einstau der Hausentwässerungsleitungen über das Niveau von Putzstücken bzw. anderen Öffnungen darf nicht erfolgen.

Es ist außerdem zu beachten, dass auch aus Reinigungsrohren (Putzstücken) sowie Bodeneinläufen ggf. Abwasser abgesaugt und umgepumpt werden muss. Entsprechende Pumpen und Schläuche sind auf der Baustelle vorzuhalten.

Die Arbeiten sind daher bei Trockenwetter auszuführen.

Alle für die Wasserhaltung erforderlichen Arbeiten und Materialien wie z.B.  Absperrorgane, Absperrblasen setzen, entfernen, Einsatz von Pumpen, Schläuchen, fliegenden Leitungen, Überfahrschutz LKW, Überquerungshilfen, etc. sind in den Pauschalpreis unter der Pos. Vorflut Hausentwässerung einzurechnen und werden nicht gesondert vergütet.

11  Lager- und Arbeitsplätze
Lager und Abstellflächen werden vom AG nicht zur Verfügung gestellt.

Alle außerhalb des erforderlichen Arbeitsraumes liegenden Flächen, Zäune, Grundstückseinfassungen, Bewuchs und Grenzsteine etc. sind vor jeder Beschädigung zu schützen. Dies gilt insbesondere auch für Flächen (Gehwege, etc.) die nicht zum Befahren mit schwerem Gerät ausgelegt sind. Die hierfür notwendigen Maßnahmen sind vom AN zu treffen.

Sollten dennoch Schäden entstehen, so hat der AN diese auf seine Kosten zu beheben.

12  Boden- und Untergrundverhältnisse
Bodengutachten für beide Orte liegen vor und können im IB TeamBau eingesehen werden.

13  Ergänzungen zu LV-Positionen
13.1  Versorgungsträger
Bestandspläne der Versorgungsträger wie Wasser/Strom/Fernmeldenetz etc. sind vom Auftragnehmer rechtzeitig vor Baubeginn einzuholen.

13.2  Baustelleneinrichtung
Die Baustelleneinrichtung der Schlauchlinersanierung sowie der Partiellen Sanierung sind in in den jeweiligen Bauteilen ausgeschrieben.

Die Positionen sind pauschal ausgeschrieben und können nur einmal abgerechnet werden.

In die Baustelleneinrichtung ist der Mehraufwand für zeitlich und räumlich versetzte Arbeitsabschnitte und der sich daraus ergebende Mehraufwand für Ab- und Wiederaufbauen und Vorhalten sowie gemäß Baufortschritt Verschieben einzukalkulieren.

In den Rechnungen wird die Baustelleneinrichtung entsprechend der tatsächlich erbrachten und anerkannten Bauleistungen prozentual vergütet. Die Pauschale für die Baustelleneinrichtung ist unabhängig von der Endabrechnungssumme.

13.3  Kanalreinigung
Die Reinigung der Kanäle mittels Hochdruckspül- und Saugwagen muss eine nachfolgende einwandfreie Kanalsanierung gewährleisten.

Die zeitliche Abstimmung ist vom AN so vorzunehmen, dass die Reinigung der Sanierung / Inspektion unmittelbar vorausfährt (Hindernisfreiheitsprüfung).

Das durch die Kanalreinigung anfallende Spülgut ist schadenfrei zu entsorgen.

13.4  Sanierung
Die Einweisung über Art und Lage der zu sanierenden Kanäle erfolgt durch das Ingenieurbüro im Auftrag des Bauherren.

13.5  Fräsen
Hindernisse in der Kanalisation wie Wurzeleinwuchs, einragende Dichtungen, einragende Stutzen oder Ablagerungen, sind mit Fräsroboter zu beseitigen (keine Kettenschleuder).

Die Dokumentation hierfür ist den Abrechnungsunterlagen beizufügen.

14  Sondervorschläge / Nebenangebote
Es werden keine Sondervorschläge zugelassen

15  Benachrichtigung der Anlieger
Die direkt betroffenen Anwohner der zu sanierenden Haltungen sind über etwaige Behinderungen ihrer Abwasseranschlussleitungen rechtzeitig zu informieren (Anwohner-Infoblatt).

16  Aufmaß / Abrechnung
AN und Bauüberwachung messen die Baumaßnahme gemeinsam auf.

Es werden nur in sich abgeschlossene Teile bzw. vollständig sanierte Haltungen aufgemessen.

Die Abrechnung für das Öffnen und Anbinden der Stutzen und Abzweige erfolgt je nach Arbeitsfortschritt prozentual bis zu einer Höhe von 75% . Die vollständige Vergütung erfolgt im Zuge der Abnahmebefahrung.

Die Abrechnung erfolgt von Schachtmitte bis Schachtmitte (gem. Längenangaben der Datenbank des AG).

Das Aufmaß mit Mengenermittlung hat haltungsweise zu erfolgen.

17  Rechnungen
Die Rechnungen sind:

getrennt nach Bauteil für beide Orte

über das Ingenieurbüro an den Bauherren zu stellen.

18  Abnahme mittels TV Befahrung
Die Abnahme mittels TV Befahrung wird nach Fertigstellung der Leistung vom AG durchgeführt.

Sollten während der Sanierung Mängel oder Fehler in der Ausführung festgestellt werden, so sind unmittelbar der AG und das Ingenieurbüro zu verständigen. TV-Befahrung wird hierbei nicht gesondert vergütet.

19  DIN 18326 VOB Teil C/ DWA-Empfehlungen
Der Ausschreibung liegen als Vertragsbedingungen die DIN 18326 VOB Teil C, DWA - Arbeitsblätter A-143-3 und M-144-3 zugrunde.

Für den Auftrag kommen nur Bieter in Betracht, die innerhalb der letzten drei Jahre Arbeiten gleichen technischen Schwierigkeitsgrades mit Erfolg durchgeführt haben.

*Hinweis: Vorbemerkung Baustellensicherheit / Händische Arbeiten*
Vorbemerkung Baustellensicherheit

Besonderer Wert wird auf die Baustellensicherheit gelegt.

Der Auftragnehmer ist verpflichtet, die maßgeblichen aktuellen UVV und sonstigen Arbeitsschutzvorschriften insbesondere:
- DGUV Vorschrift 22 (Unfallverhütungsvorschriften  Abwassertechnische Anlagen) und
- DGUV Regel 103-003 (Sicherheitsregeln für
  Arbeiten in umschlossenen Räumen von
  abwassertechnischen Anlagen)
zu beachten.

Absperrung der Schächte während der Arbeiten sowie entsprechende Überprüfung der Schächte auf gefährliche Gase und Dämpfe während der Bauzeit wird vorausgesetzt und ist in den Baustelleneinrichtungskosten mit einzurechnen.

Eine nicht explosionsfähige Atmosphäre im Kanalrohr ist grundsätzlich sicherzustellen.

Folgende Geräte sind auf dem Fahrzeug mitzuführen und zu verwenden:
Gasmess- und Warngeräte(4-fach Messgerät ex-, ox-, tox-, co2) Höhensicherung, Abseil- und Rettungshubgeräte, Sitz- und Rettungsgurte, Persönliche Schutzausrüstung.

Die Gasmessprotokolle sind mit den Tagesberichten täglich abzugeben.

Zuwiderhandlungen führen zur sofortigen Einstellung der Arbeiten.

Händische Arbeiten

Die Sanierungsarbeiten werden in Kanälen ausgeführt, die sich in Betrieb befinden. Kanäle dürfen gemäß DGUV Regel 103-003 nur begangen werden, wenn die lichte Höhe mindestens 1 m beträgt.

Für Kanäle mit einer lichten Höhe ≥ 0,8 m können Arbeiten unter Einhaltung besonderer Sicherheitsvorkehrungen ausgeführt werden.

Besondere Sicherheitsmaßnahmen sind z.B.:

- Rückhaltung des Abwasserzuflusses zum Arbeitsbereich
- zusätzliche technische Belüftung,
- Mitführen eines Atemschutzgerätes zur Selbstrettung,
- ständige Seilsicherung.

Werden seitens des Bieters händische Arbeiten in Kanälen mit einer lichten Höhe ≥ 0,8 m vorgesehen, so sind die erforderlichen Sicherheitsvorkehrungen einzuhalten und in die jeweiligen Einheitspreise einzurechnen.

Händische Arbeiten in Kanälen < DN800 sind nicht zulässig.

*Hinweis: Verkehrsrechtliche Genehmigung*
Verkehrsrechtliche Genehmigung

Eine Einzelfallabstimmung mit dem Ordnungsamt ist erforderlich.

Die verkehrsrechtliche Genehmigung ist daher mindestens 2 Wochen vor Baubeginn beim Ordnungsamt der Verbandsgemeinde Edenkoben (Postanschrift: Postatraße 23, 67480 Edenkoben) einzuholen.

Die hierfür zu erbringenden Leistungen sind in die entsprechenden Positionen des Leistungsverzeichnisses einzurechnen.

*Hinweis: Witterungsverhältnisse*
Witterungsverhältnisse

Die aktuellen Wettervorhersagen sind stets zu beachten.

Sollten Starkregenereignisse vorhergesagt sein, dürfen insbesondere keine Schlauchliner eingebaut und keine Schalungen für Stutzensanierungen gesetzt werden.

Es kann auch bei weniger starken Regenereignissen zu deutlich erhöhten Abflussmengen kommen.

Es ist stets mit besonderer Umsicht zu arbeiten. Insbesondere Schachtsanierungen und händische Sanierungen in Großprofilen sind mit besonderer Umsicht und nur bei stabilem Trockenwetter auszuführen.

*Hinweis: Spülwasser/ Räumgut*
Spülwasser / Räumgut

Das für die Reinigung benötigte Spülwasser kann

- für Hainfeld auf der Kläranlage Edenkoben,
  einfache Entfernung: ca. 8 km

- für Böbingen auf der Kläranlage Gommersheim,
  einfache Entfernung:  ca. 4 km

kostenfrei bezogen werden.

Das anfallende Kanalräumgut ist auf dieser Kläranlage abzuladen.

*Hinweis: Festlegungen zum Vorgehen bei Mängeln in Langschläuchen*
Festlegungen zum Vorgehen bei Mängeln in Langschläuchen

1.  Fehlfräsungen
Fehlfräsungen oberhalb des Kämpfers sind durch verspachteln/ verpressen dauerhaft wasserdicht zu verschließen.

Fehlfräsungen unterhalb des Kämpferbereichs sind mittels Edelstahlmanschette dauerhaft wasserdicht zu verschließen.

Es erfolgt keine Vergütung für die Nacharbeiten zur Beseitigung der Fehlfräsungen.

2.  Probenahme aus Langschlauch
Falls eine Probenahme aus einem Langschlauch im Rohrbereich erforderlich wird, ist die Probenahmestelle dauerhaft wasserdicht zu verspachteln/verpressen.

Für die Probenahmestelle wird eine verlängerte Gewährleistung von 10 Jahren vereinbart.

3.  Wasserdichtheit (Prüfung vor Ort)
Ist die Dichtheit des Liners bei Prüfung vor Ort nach DIN EN1610 nicht gegeben, wird der Liner nur vergütet, wenn durch entsprechende Maßnahmen (z.B. Einzug eines zweiten Schlauches, evtl. Ausbau des undichten Liners) die Dichtheit des Liners tatsächlich hergestellt wird.

4.  Wasserdichtheit (Laborprüfung)
Ist die Dichtheit des Liners bei der Laborprüfung nicht gegeben, wird die Rückstellprobe des Liners im Labor auf Wasserdichtheit geprüft.

Die Laborkosten für die Wiederholungsprüfung trägt der AN.

Sollte auch die Rückstellprobe undicht sein, wird der Liner nur vergütet, wenn durch entsprechende Maßnahmen (z.B. Einzug eines zweiten Schlauches, evtl. Ausbau des undichten Liners) die Dichtheit des Liners tatsächlich hergestellt wird.

5.  Wandstärke
Wird die geforderte Wandstärke bei der Laborprüfung unterschritten, wird die Wandstärke der Rückstellprobe des Liners im Labor geprüft.

Die Laborkosten für die Wiederholungsprüfung trägt der AN.

Falls die Nachmessung ergibt, dass die Wandstärke des Langschlauches tatsächlich zu gering ist, ist vom AN anhand der Messwerte eine neue Statik zu berechnen.

Wenn der statische Nachweis auf Basis der Messwerte nicht geführt werden kann, wird der Liner nur vergütet, wenn durch entsprechende Maßnahmen (z.B. Einzug eines zweiten Schlauches, evtl. Ausbau des undichten Liners) die erforderliche Statik tatsächlich hergestellt wird.

Aufgrund hydraulischer Erfordernisse kann es nötig werden, den ersten Liner auszubauen und durch einen neuen zu ersetzen.

Falls sich aus der neu errechneten Statik ergibt, dass der Langschlauch nicht die geforderte Verschleißschicht aufweist, wird für den Langschlauch eine verlängerte Gewährleistung von 10 Jahren vereinbart.

6.  Verschleißschicht
Falls der Langschlauch nicht die geforderte Verschleißschicht aufweist, wird eine verlängerte Gewährleistung von 10 Jahren vereinbart.

7.  Mechanische Kurzzeitkennwerte
Bei Unterschreiten der mechanischen Kurzzeitwerte (Laborprüfung) ist anhand der Messwerte eine neue Statik zu berechnen.

Wenn der statische Nachweis auf Basis der Messwerte nicht geführt werden kann, wird der Liner nur vergütet, wenn durch entsprechende Maßnahmen (z.B. Einzug eines zweiten Schlauches, evtl. Ausbau des undichten Liners) die erforderliche Statik tatsächlich hergestellt wird.

Aufgrund hydraulischer Erfordernisse kann es nötig werden, den ersten Liner auszubauen und durch einen neuen zu ersetzen.

8.  Faltenbildung
Auf geraden Strecken und Bögen mit einem Radius
R(Bogen) > 10 × DN gelten die Grenzen der DIN EN ISO 11296-4:
Falten dürfen 2 % des Nenndurchmessers bzw. bei Eiprofilen des kleineren Durchmessers oder 6 mm nicht überschreiten. Es gilt der größere Wert.

In Bögen mit einem Radius von 5 DN <= R(Bogen) <= 10 × DN
sind folgende Grenzen einzuhalten:
In Kreisprofilen max. Falten bis zu einer Tiefe von 3 % des DN bzw. 2 cm. In Eiprofilen max. Falten bis zu einer Tiefe von 3 % des hydraulischen Ersatzkreises bzw. 2 cm. Bei Bögen gilt jeweils der kleinere Wert.

Unebenheiten aufgrund vorhandener Muffenversätze oder altrohrbedingter Fehlstellen werden nicht als Mangel betrachtet. Diese sind vor Einbau des Langschlauches zu dokumentieren.

In der Sohle sind keine Falten erlaubt.

Werden die Toleranzen der Faltenbildung überschritten und beschreibt auch das Trägermaterial eine Falte, ist zu prüfen, ob eine Beseitigung der Faltenbildung möglich ist, ohne dass die Gebrauchsfähigkeit bzw. Statik des Liners beeinträchtigt wird (Nachweis ist durch den AN zu erbringen).

Wenn dies der Fall ist, ist die Falte bis auf eine ebene Fläche auszufräsen und die dadurch entstandene Fehlstelle dauerhaft wasserdicht zu verspachteln. Es erfolgt dann kein Abzug in der Vergütung, jedoch eine Verlängerung der Gewährleistungszeit auf 10 Jahre.

Wenn das Trägermaterial eine Falte beschreibt (die Falte aber nicht entfernt werden darf) und an der größten gemessenen Faltenausbildung die dargestellten Grenzen überschreitet, wird der Liner auf der gesamten Strecke von Anfang bis Ende der Falte nicht vergütet.

Ab einer Reduzierung des Querschnitts (DN) von mehr als 10 % bzw. einer in den Querschnitt einragenden Falte von max. 4 cm ist die Falte bis auf eine gerade Fläche auszufräsen und die dadurch entstandene Fehlstelle dauerhaft wasserdicht zu verspachteln.

Es erfolgt dann eine Verlängerung der Gewährleistungszeit auf 10 Jahre.

Bei einer Verteilung bzw. Längenentwicklung dieser Falten von über 60 % der Haltungslänge ist in jedem Fall ein zweiter Liner auf Haltungslänge einzubauen.

Aufgrund hydraulischer Erfordernisse kann es nötig werden, den ersten Liner auszubauen.

9.  Linerlängenfehler
Sollte der eingebaute Lanschlauch bis 50 cm zu kurz sein, muss eine Nachbesserung mit Verspachtelung, Laminat oder Partliner bis zur Schachtinnenkante erfolgen.

Bei einer Minderlänge von mehr als 50 cm muss eine Nachbesserung mit Partliner erfolgen.

Die nachgebesserte Länge wird nicht vergütet. Die Gewährleistung wird auf 10 Jahre verlängert.

### 1 P2414 - Kanalsanierung OG Hainfeld

#### 1.1 Baustelleneinrichtung

**1.1.1 Benachrichtigung der Anlieger**
Information der jeweils direkt betroffenen Anwohner der zu sanierenden Haltungen über etwaige Behinderungen ihrer Abwasseranschlußleitungen.

Die Information hat rechtzeitig vorab zu erfolgen (1-2 Tage vorab). Gleiches gilt für Behinderungen bei der Zufahrt der Anwohner zu den jeweilgen Grundstücken.

Ein entsprechendes Anwohner-Infoblatt ist im Vorfeld mit dem Abwasserbetrieb abzustimmen.
Menge: 1,000 psch

**1.1.2 Einrichtung zur Verkehrssicherung Halbseitige Sperrung**
Einrichtungen zur Verkehrssicherung und Verkehrsregelung nach STVO, RSA und ZTV-SA an beiden Baustellenenden aufbauen, ständig unterhalten und betreiben, umsetzen von Haltung zu Haltung und abbauen.

Halbseitige Sperrung
Es ist in der Regel eine halbseitige Sperrung nach RSA Regelplan B IV/1 ausreichend (innerörtliche Straße, Arbeitsstellen von kürzerer Dauer).

Die genaue Anzahl der Einsatzstellen ist abhängig vom geplanten Bauablauf - siehe dazu Lagepläne.

Einschließlich Baustellenantrag beim Ordnungsamt der Verbandsgemeinde für sämtliche erforderliche Maßnahmen.

Der Baustellenantrag ist frühstmöglich und rechtzeitig vor Baubeginn zu stellen.
Menge: 1,000 psch

**1.1.3 Einrichtung zur Verkehrssicherung, Kurzzeitige Vollsperrung (Schloßbergstraße)**
wie vor, jedoch

Vollsperrung von kurzer Dauer in der Zeit des Linereinbaus

Das Herstellen und Liefern aller erforderlichen Schilder ist in den EP einzurechnen.

Inkl. Überprüfung der Baustellenbeschilderung und -markierung bei Tageslicht und bei Dunkelheit (gem. ZTV-SA) sowie die Erstellung der Verkehrszeichenpläne für die Erteilung der verkehrsrechtlichen Anordnung.

Die genaue Anzahl der Einsatzstellen ist abhängig vom geplanten Bauablauf - siehe dazu Lagepläne.

Einschließlich Baustellenantrag beim Ordnungsamt der Verbandsgemeinde für sämtliche erforderliche Maßnahmen.

Der Baustellenantrag ist frühstmöglich und rechtzeitig vor Baubeginn zu stellen.

- Schloßbergstraße
Menge: 1,000 psch

**1.1.4 Halteverbot (Zeichen 283)**
Halteverbot (gemäß Zeichen 283-10, 283-20 oder 283-30 StVO) liefern und nach Angaben des AG aufstellen und nach Beendigung der Baustelle wieder abbauen. Schilder sind mindestens mit dem Folientyp 2 (stark retroreflektierend), in Größe 2 und ausreichend standfest auszuführen.
Menge: 10,000 St

**1.1.5 Sicherheitseinrichtung**
Vorhalten und Verwenden der erforderlichen Sicherheitseinrichtungen, insbesondere: Selbstretter, Gasmess- und Warngeräte (4-fach Messgerät ex-, ox-, tox-, co2), Höhensicherung, Dreibock, Abseil- und Rettungshubgeräte, Sitz- und Rettungsgurte, Persönliche Schutzausrüstung.
Menge: 1,000 psch

#### 1.2 Kanalreinigung

*Hinweis: Vorbemerkung Baustelleneinrichtung*
Vorbemerkung Baustelleneinrichtung

Bei der Partiellen Sanierung beschränkt sich die Sanierung auf eine einzelne Sanierungsstelle.

Eventuelle weitere Aufwendungen zur Partiellen Sanierung sind in die Baustelleneinrichtung miteinzukalkulieren.

**1.2.1 Baustelleneinrichtung/ -räumung**
Die Pauschale beinhaltet die einmaligen Kosten für eine An- und Abfahrt des Betriebspersonals und des Reinigungsfahrzeugs.

Inkl. Umsetzen der kompletten Gerätschaften und Anlagen von einem Schacht zum nächsten Schacht, inkl. der Umlegung der Wasser- und Stromleitung usw..

Für zusätzliche An- und Abfahrten beim vom AG zu vertretenden Unterbrechungen wird je An- und Abfahrt die Pauschale vergütet.

Baustellensicherung gem. StVO und Verkehrsregelung sind mit einzukalkulieren.
Menge: 1,000 psch

**1.2.2 Kanalreinigungsarbeiten bis DN 700**
Reinigen der zu sanierenden Haltung mit einem kombinierten Hochdruckspül- und Saugfahrzeug mit kontinuierlicher Wasserrückgewinnung zur Wiederverwendung bei der Hochdruckspülung.

Einschl. Lieferung des Spülwassers, Absaugen des Räumgutes. Das für die Reinigung benötigte Spülwasser kann auf der unter Punkt "Spülwasser/Räümgut" (Vorbemerkungen) genannten Kläranlage bezogen werden. Das anfallende Spül-/Räumgut ist vom AN auf dieser Kläranlage abzuladen.

Vorhalten aller Reinigungsfahrzeuge incl. der notwendigen Saug- und Spüleinrichtungen, einschl. Bedienungspersonal (2 Mann).

Das Fahrzeug muss nachweislich eine Leistung von 100-120 bar aufbauen.

Alle erforderlichen Werkzeuge oder sonstigen Hilfsmittel (Schachthaken, Hebeeinrichtungen usw.) sind vom AN vorzuhalten.

In den EP einzurechnen sind:

1. Öffnen der Schachtanlagen (Deckel Klasse D/E)
2. Reinigen der Schmutzfänger
3. Wiedereinlegen von Dichtungsringen unter dem
  Schachtdeckel
4. Einsetzen der Schmutzfänger und verschließen
  der Anlage

Über den Reinigungsvorgang sind entsprechende Protokolle anzufertigen. Diese sind dem AG mit den Rechnungsunterlagen 2-fach einzureichen.

Kanalhaltungen, die über 15 % des Rohrquerschnittes verschmutzt sind, werden nach vorheriger Absprache mit dem AG auf Stundennachweis abgerechnet.

Je nach geplantem Arbeitsablauf ist ggf. eine mehrmalige Reinigung erforderlich. Dies ist in den EP einzurechnen.

Die Reinigung erfolgt abschnittsweise entsprechend dem Fortschritt der Sanierungsarbeiten. Hieraus resultierende mehrfache An- und Abfahrten sind einzurechnen und werden nicht gesondert vergütet.

Hochdruckreinigung bis DN 700

- Schlauchlinersanierung
- Partielle Sanierung
Menge: 173,630 m

**1.2.3 Kombiniertes Spül-/Saugfahrzeug**
Kombiniertes Spül-/Saugfahrzeug mit kontinuierlicher Wasserrückgewinnung.
Reinigung von Haltungen, die über 15% des Rohrquerschnittes verschmutzt sind bzw. bei
Wasserrückstau.
Einschl. Lieferung des Spülwassers, Absaugen des Räumgutes. Das anfallende Spül-/Räumgut ist vom AN zu entsorgen.

Vorhalten aller Reinigungsfahrzeuge incl. der notwendigen Saug- und Spüleinrichtungen, einschl. Bedienungspersonal (2 Mann).

Das Fahrzeug muß nachweislich eine Leistung von 100-120 bar aufbauen.

Alle erforderlichen Werkzeuge oder sonstigen Hilfsmittel (Schachthaken, Hebeeinrichtungen usw.) sind vom AN vorzuhalten.

Ausführung nur nach gesonderter Beauftragung durch den AG.
Menge: 5,000 h

#### 1.3 Wasserhaltung

*Hinweis: Vorbemerkung Baustelleneinrichtung*
Vorbemerkung Baustelleneinrichtung

Bei der Partiellen Sanierung beschränkt sich die Sanierung auf eine einzelne Sanierungsstelle.

Eventuelle weitere Aufwendungen zur Partiellen Sanierung sind in die Baustelleneinrichtung miteinzukalkulieren.

**1.3.1 Baustelleneinrichtung/ -räumung**
Die Pauschale beinhaltet die einmaligen Kosten für eine An- und Abfahrt des Betriebspersonals und des Wasserhaltungsfahrzeugs.

Inkl. Umsetzen der kompletten Gerätschaften und Anlagen von einem Schacht zum nächsten Schacht, inkl. der Umlegung der Wasser- und Stromleitung usw.

Für zusätzliche An- und Abfahrten durch vom AG zu vertretenden Unterbrechungen wird je An- und Abfahrt die Pauschale vergütet.

Baustellensicherung gem. StVO und Verkehrsregelung sind mit einzukalkulieren.
Menge: 1,000 psch

**1.3.2 Sanierungshaltungen absperren**
Absperren bzw. Drosselung des Trocken- u. Regenwetterabflusses in zu sanierenden Kanalhaltungen. Einschl. Seitenzuflüssen innerhalb der Haltung sowie Zuläufen in Start- und Zielschächten.

Der Durchfluss ist so gering zu mindern, dass die Sanierung ohne Einschränkung durchführbar ist.
Vorhalten, ein- und ausbauen der entsprechenden Absperrblasen nach Wahl des AN.

Die Absperrung bzw. Drosselung hat so zu erfolgen, daß kein schädlicher Rückstau entsteht. Ist dies nicht möglich, muss eine Wasserhaltung mit Überpumpen durchgeführt werden.

Je nach geplantem Arbeitsablauf ist ggf. ein mehrmaliger Einsatz der Absperrblasen für eine Haltung erforderlich. Dies ist in den EP einzurechnen.

Abrechnung 1 Stück je Sanierungshaltung, unabhängig der tatsächlichen benötigten Anzahl an Absperrblasen in der Sanierungshaltung.

Absperrung Durchmesserbereich
Kreisprofil bis DN 700.

- Schlauchlinersanierung
- Partielle Sanierung
Menge: 5,000 St

**1.3.3 Wasserhaltung Hauptkanal bis DN 500, 5-10 l/s**
Aufrechthalten der Vorflut während der Sanierungsarbeiten durch Überpumpen von anfallendem Mischwasser für den in Betrieb befindlichen Hauptkanal.

Einschließlich Gestellung und Betreiben aller erforderlichen Maschinen und Geräte für 5-10l/s
Wassermenge (Trockenwetterabfluss).

Bei Niederschlagsereignissen mit deutlich höheren Abflussmengen sind die Arbeiten zu unterbrechen oder die Pumpleistung entsprechend vorhandenem DN und Gefälle zu erhöhen.

Max. Umleitungslänge ca. 120 m. Die Abrechnung erfolgt auf Nachweis.

Für Nenndurchmesser in Haltungen der Sanierungsmaßnahme und alle Materialien des best. Kanalsystems.
Menge: 123,630 m

**1.3.4 Wasserhaltung Hauptkanal bis DN 500, >10-35 l/s**
wie vor beschrieben, jedoch

Wasserhaltung,
>10 bis 35 l/s Trockenwetterabfluss
Menge: 50,000 m

**1.3.5 Vorflut Hausentwässerung**
Der Pauschalpreis beinhaltet die Vergütung für die Gestellung und den Einsatz sämtlicher Geräte zur Aufrechterhaltung der Vorflut in den Hausentwässerungsleitungen wie Absperrorgane, Pumpen, Schläuche Pumpen mit Saugschlauch, Vorhalten und betreiben eines Saugwagens einschließlich Entsorgung des anfallenden Abwassers, Überfahrschutz der Schläuche für LKW-Verkehr, Überquerungshilfen im Gehwegbereich, verkehrliche Sicherung der Leitungen und Schläuche sowie die Personalkosten (siehe Baubeschreibung).
Menge: 1,000 psch

#### 1.4 Vorarbeiten Langschläuche / Partielle Sanierung

*Hinweis: Vorbemerkung Baustelleneinrichtung*
Vorbemerkung Baustelleneinrichtung

Bei der Partiellen Sanierung beschränkt sich die Sanierung auf eine einzelne Sanierungsstelle.

Eventuelle weitere Aufwendungen zur Partiellen Sanierung sind in die Baustelleneinrichtung miteinzukalkulieren.

**1.4.1 Baustelleneinrichtung/ -räumung**
Die Pauschale beinhaltet die einmaligen Kosten für eine An- und Abfahrt des Betriebspersonals und des Sanierungsfahrzeugs.

Inkl. Umsetzen der kompletten Gerätschaften und Anlagen von einem Schacht zum nächsten Schacht, inkl. der Umlegung der Wasser- und Stromleitung usw.

Für zusätzliche An- und Abfahrten bei vom AG zu vertretenden Unterbrechungen wird je An- und Abfahrt die Pauschale vergütet.

Baustellensicherung gem. StVO und Verkehrsregelung sind miteinzukalkulieren.
Menge: 1,000 psch

**1.4.2 Vorarbeiten Langschlauch / Partielle Sanierung - Fräsarbeiten**
Roboterfahrzeug inkl. Bedienungspersonal für Fräsarbeiten bei Rissen, Scherben, Löchern, festen Ablagerungen, versetzten Muffen, Wurzeln, vorstehenden oder zurückliegenden Einläufen unter TV-Befahrung. Die Beschädigung des Kanalrohres ist auf jeden Fall zu vermeiden.

Unmittelbar vor und nach dem Fräsen (TV-Befahrung, Video im mp4-Format).

Die Vergütung erfolgt nur dann, wenn die Arbeiten zweifelsfrei Videotechnisch dokumentiert wurden.

TV-Dokumentation Vorarbeiten in gesonderter Position.

Fräsroboter mit entsprechender Leitungslänge.

Das Entsorgen des Fräsgutes aus den Kanalhaltungen ist Aufgabe des AN. Das ggf. mehrmalige An- und Abfahren und der Einsatz des Spülfahrzeuges sind in die Position einzurechnen.

Abzurechnen ist hier die reine Fräszeit. Rüstzeiten sind in die Baustelleneinrichtung einzurechnen.

Für Haltungen und alle Materialien des best. Kanalsystems bis DN 300.

- Schlauchlinersanierung
- Partielle Sanierung
Menge: 15,000 h

**1.4.3 Einmessen der Zuläufe**
Einmessen der Zuläufe bezogen auf den Rohranfang im Schacht für das spätere Öffnen derselben.

Hierbei sind alle Aufwendungen, wie Gestellung geeigneter Geräte (TV-Kamera, Roboter, etc.) zu berücksichtigen.

Es sind auch alle Stutzen einzumessen, die außer Betrieb sind und nach dem Einbau der Langschläuche nicht wieder geöffnet werden.

Aufmaßskizzen sind vor dem jeweiligen Einbau der Langschläuche vorzulegen.
Menge: 14,000 St

**1.4.4 TV-Dokumentation Fräsroboter**
TV-Dokumentation Vorarbeiten im Hauptkanal (TV-Befahrung, Video im mp4-Format).

Haltungsdaten, Untersuchungsrichtung, Datum, Stationierung und Zähler sind einzublenden und die Aufnahmen systematisch so zu beschriften, dass die Dokumentation den Ausführungsunterlagen vergleichend gegenüberstellbar ist.

Liefreung auf Datenträger (USB) in gesonderter Position.

- Schlauchlinersanierung
- Partielle Sanierung
Menge: 173,630 m

#### 1.5 Langschläuche

**1.5.1 Baustelleneinrichtung/ -räumung**
Die Pauschale beinhaltet die einmaligen Kosten für eine An- und Abfahrt des Betriebspersonals und des Sanierungsfahrzeugs.

Inkl. Umsetzen der kompletten Gerätschaften und Anlagen von einem Schacht zum nächsten Schacht, inkl. der Umlegung der Wasser- und Stromleitung usw.

Für zusätzliche An- und Abfahrten bei vom AG zu vertretenden Unterbrechungen wird je An- und Abfahrt die Pauschale vergütet.

Baustellensicherung gem. StVO und Verkehrsregelung sind mit einzukalkulieren.
Menge: 1,000 psch

**1.5.2 Querschnitt Langschläuche kalibrieren bis DN 700**
Kalibrieren des Innenquerschnittes. Überprüfen des Innenquerschnittes der zu sanierenden Kanalhaltung mit einem Kaliber.

Dem AG ist ein Kalibrierungsprotokoll auszuhändigen.

Durchmesserbereich: - für Kreisprofil bis DN 700
Menge: 136,630 m

**1.5.3 Langschlauch, DN 250 Haltung 036V1450 - Am Dorfplatz**
Herstellen, Liefern und Einbauen eines nahtlosen, UV-lichthärtenden GFK-Schlauchliners mit  integriertem Preliner und integriertem
Gleitschutz sowie DIBT-Zulassung.

Der Liner soll aus reinem GFK (= glasfaser- verstärkter Kunststoff) ohne Filz jeglicher Art bestehen und eine Verschleißschicht gemäß Arbeitsblatt DWA-A143-3 aufweisen.

Verwendete Glasart:  ECR-Glas
Verwendetes Harz: ISO-NPG-Harz DIN 18820-1
Gruppe 3 Typ; mindestens Typ 1130 nach
DIN 16946-2

Die Zertifizierung für den Einbau des angebotenen Schlauchliningverfahrens durch den Güteschutz Kanalbau ist nachzuweisen.

Die Linerherstellung hat werksmäßig nach Qualitätsmanagementsystem gem. DIN EN ISO 9001 zu erfolgen. Dies gilt auch für die Schlauchtränkung mit Kunstharz. Die Schlauchtränkung vor Ort ist unzulässig. Die Linerherstellung ist in ihren Produktionsschritten zu dokumentieren und die Herstellungsparameter sind in einer Datenbank zu hinterlegen.

Der Liner ist durch styroldichte Innen- und Aussenfolien zu schützen und lichtdicht zu verpacken.

Die Transportbehältnisse sind wie folgt zu kennzeichnen:
Hinweis auf Lichtempfindlichkeit des Materials,
Lagertemperatur und Werksbescheinigung gem. DIN EN 10204.

Bei Überfahren von Schächten ist der Liner nach der Aushärtung als Sohlhalbschale auszubilden. Im Bereich überfahrener Schächte ist auch hinsichtlich der möglichen Entnahme eines Probenstücks aus dem Liner, dafür Sorge zu tragen, dass der Liner gegen Überdehnung geschützt ist (z.B. Verwendung einer Manschette).

Verfahrensform Aushärtung:
UV-Lichthärtung, Strahler.

Der Einbau des Liners hat gem. eines auf der Baustelle vorzuhaltenden und dem Auftraggeber auf Wunsch zur Einsichtnahme zur Verfügung zu stellenden Verfahrenshandbuchs zu erfolgen. Die Aushärteparameter sind mit einer im Aushärteequipment integrierten Software zu dokumentieren.

In Verbindung mit den in einer Datenbank hinterlegten Fertigungsparametern der Schlauchliner muss mit den dokumentierten Aushärteparametern auf Anfrage eine lückenlose Dokumentation von der Lieferung bis zum ausgehärteten Schlauchliner dem Auftraggeber vorlegbar sein.

Vorgaben des DWA-M144-3 sind einzuhalten.

Einbauen aus vorhandenen Schächten / Bauwerken ab DN 1000.

In den Preis ist für den Einbau mit einzurechnen:
- das Abschneiden des Liners an Start und
  Zielschacht,
- Lieferung und Einbau von Quellbändern zur
  Sicherung des Liners gegen Hinterläufigkeit an den  Liner-Enden an Start- und Zielschacht sowie im
  Bereich von überfahrenen Zwischenschächten.
  Wasserquellfähiges Gummi auf Chloropren- Basis
  als Rechteckprofil,
- ggf. verfahrensbedingte Umbauarbeiten an den
  vorhandenen Kanalisationsanlagen sowie hierfür
  evtl. erforderliche Baugruben.
- Entnahme von Rückstellmustern für eine
  Fremdüberwachung durch eine akkreditierte
  Prüfstelle.
- Entnahme eines Rückstellmusters aus jedem
  eingebauten Liner. Die Größe des Probenstückes
  muss den Vorgaben des "Arbeitsblattes
  DWA-A143-3 entsprechen.

Bei Entnahme des Probenstückes direkt aus der sanierten Haltung, ist die entstandene Öffnung im Liner anschließend mit einem geeigneten 2-Komponenten EP-Harz glatt und rohrbündig zu
verschließen. Die Kosten der Untersuchung der
Proben im Labor trägt der Auftraggeber.

Einschließlich TV-Inspektion vor und nach Linereinbau mit einer Kamera einschl. Videoaufzeichnung (Video, mpg4-Format). Lieferung auf Datenträger (USB) in gesonderter Position.

Bemessung für Altrohrzustand II
max. Grundwasserstand ü. Rohrsohle 1,50 m

Abrechnung von Schachtmitte bis Schachtmitte (gem. Längenagaben der Datenbank des AG).

DN 250
Länge 48,73 m

Einbau in Haltung 036V1450

GFK-Liner

Typ: '.............................'
Menge: 48,730 m

**1.5.4 Langschlauch, DN400 Haltung 036M0565 - Am Schloßberg**
wie vor beschrieben, jedoch

DN 400
Länge 36,20 m

max. Grundwasserstand ü. Rohrsohle 1,35 m

Einbau in Haltung 036M0565
Menge: 36,200 m

**1.5.5 Langschlauch, DN 700 Haltung 036M0535 - Am Dorfplatz**
wie vor beschrieben, jedoch

DN 700
Länge 40,60 m

max. Grundwasserstand ü. Rohrsohle 1,75 m

Einbau in Haltung 036M0535
Menge: 40,600 m

*Hinweis: Vorbemerkung Langschluch, bogengängig*

**1.5.6 Langschlauch, bogengängig DN400 Haltung 036M0570 - Am Dorfplatz**
wie vor beschrieben, jedoch

DN400, bogengängig
Länge 11,10 m

Innerhalb der Haltung befindet sich ein Unterbogen

max. Grundwasserstand ü. Rohrsohle 1,35 m

Einbau in Haltung 036M0570

GFK-Liner, bogengängig

Typ: '.............................'
Menge: 11,100 m

*Hinweis: Schachtanbindungen*

**1.5.7 Schachtanbindung DN 250**
Schlauchliner in den Anfangs- und Endschächten auf Schachtmaß ablängen und an das vorhandene Rohr anbinden und mit speziellem 2-Komponenten Epoxidharz-Material dauerhaft wasserdicht
verschließen.

Das Entfernen und Entsorgen des Abfräsgutes  sowie der Kleber- und Lösungsmittelverbrauch bis
5 l pro Schachtanbindung sind in den EP einzurechnen.

Die Vergütung erfolgt nur dann, wenn die Arbeiten zweifelsfrei Videotechnisch dokumentiert wurden. Dokumentation in gesonderter Position.

Schluachliner DN 250
Menge: 2,000 St

**1.5.8 Schachtanbindung DN 400**
wie vor beschrieben, jedoch

Schlauchliner DN 400
Menge: 4,000 St

**1.5.9 Schachtanbindung DN 700**
wie vor beschrieben, jedoch

Schlauchliner DN 700
Menge: 2,000 St

*Hinweis: Anschlußleitung auffräsen und verpressen*
Anschlussleitungen auffräsen und verpressen

**1.5.10 Anschlußleitung auffräsen und verpressen**
Vorhandene Anschlußleitung Stutzen von innen in Langschlauch einbinden

Langschlauch öffnen, auffräsen, mit biologisch abbaubarem Reinigungsmittel reinigen, entfetten und mit 2-Komponenten-Epoxidkleber verpressen, wasserdicht verspachteln und schleifen. Blase (Schalung) nach dem Aushärten des Klebers entfernen und Einlaufrundung nachfräsen.

Das Entfernen und Entsorgen des Abfräsgutes aus den Kanalhaltungen, sowie der Kleber- und Lösungsmittelverbrauch von 5 l pro Stutzen sind in den EP einzurechnen.

Nennweite der Stutzen: bis DN150
Hauptrohr: bis DN 700

Eventuell notwendige Rohrreinigung ist in den Einheitspreis einzurechnen.

Es sind alle vorhandenen in Betrieb befindlichen Anschlüsse aufzufräsen.

Im direkten Anschluß an den Langschlaucheinbau sind die Anschlüsse zur Wiederherstellung der Vorflut zu öffnen. Eine weitere Anfahrt / Einsetzen für das anschließende Verpressen ist einzurechnen.

Einschließlich TV-Inspektion der geöffneten Anschlüsse im direkten Anschluss an den Linereinbau und nach der Fertigstellung aller Sanierungsarbeiten mit einer Kamera einschl. Videoaufzeichnung (Video, mpg4-Format).

Die Vergütung erfolgt nur dann, wenn die Arbeiten zweifelsfrei Fototechnisch dokumentiert wurden.

Lieferung auf Datenträger (USB) in gesonderter Position.

Die DIBt-Zulassung für das angebotene Material ist
vorzulegen.
Menge: 7,000 St

**1.5.11 Anschlußleitung auffräsen und verpressen (Hutprofil)**
wie vor, jedoch

mit Hutprofil.

Nennweite Stutzen: DN150
Hauptrohr: DN 400
Schadstelle in Anschlussleitung: 0,40 m g. Fl.

Einbau in Haltung 036M0565
Einbindung in Anschlussleitung L_036M0565GA06
Menge: 1,000 St

**1.5.12 Anschlußleitung nur verpressen (Hutprofil)**
wie vor, jedoch nur verpressen,

Hutprofil in einem nicht sanierten Kanal.

Nennweite Stutzen: DN150
Hauptrohr: DN 400
Schadstelle in Anschlussleitung: 0,20 m g. Fl.

Einbau in Haltung 0360555
Einbindung in Anschlussleitung L_036M0555NN01
Menge: 1,000 St

#### 1.6 Schachtsanierung

*Hinweis: Vorbemerkung*
Vorbemerkung

Bei korrodierten Steigeisen sind besondere Sicherheitsmaßnhmen vorzusehen (Dreibock, Sicherheitsausrichtung, etc.).

Der Mehraufwand ist in die entsprechenden Positionen einzukalkulieren.

**1.6.1 Baustelleneinrichtung/ -räumung**
Die Pauschale beinhaltet die einmaligen Kosten für eine An- und Abfahrt des Betriebspersonals und des Sanierungsfahrzeugs.

Inkl. Umsetzen der kompletten Gerätschaften und Anlagen von einem Schacht zum nächsten Schacht, incl. der Umlegung der Wasser- und Stromleitung usw.

Für zusätzliche An- und Abfahrten beim vom AG zu vertretenden Unterbrechungen wird je An- und Abfahrt die Pauschale vergütet.

Baustellensicherung gem. StVO und Verkehrsregelung sind mit einzukalkulieren.
Menge: 1,000 psch

**1.6.2 Schachtreinigung**
Schachtreinigung im Bereich der zu sanierenden Schächte mit Hochdruckschlauch, inkl. Reinigung der Schmutzfänger. Das Entfernen und Entsorgen des Spülgutes ist in den EP einzurechnen.

Je nach geplantem Arbeitsablauf ist ggf. eine mehrmalige Reinigung erforderlich. Dies ist in den EP einzurechnen.
Menge: 7,000 St

**1.6.3 Schmutzfänger schwer verzinkt DIN 1221 Ø 600 mm**
liefern und einbauen.

Alter Schmutzfänger geht in Eigentum des AN über und ist ordnungsgemäß zu entsorgen.
Menge: 1,000 St

**1.6.4 Vorarbeiten punktuelle Sanierung - Fräsarbeiten**
Händische Fräsarbeiten bei Rissen, Scherben, Löchern, festen Ablagerungen, Wurzeln, vorstehenden oder zurückliegenden Einläufen.
Das Entsorgen des Fräsgutes ist Aufgabe des AN. Das ggf. mehrmalige An- und Abfahren und der Einsatz des Spülfahrzeuges sind in die Position einzurechnen.

Einschließlich Fotodokumentation.

Die Vergütung erfolgt nur dann, wenn die Arbeiten zweifelsfrei Fototechnisch dokumentiert wurden.

Liefreung auf Datenträger (USB) in gesonderter Position.
Menge: 1,000 h

**1.6.5 Reparatur des Schachtgerinnes bis DN700**
Reparatur des best. Sohlgerinnes einschl. der Bermen.

Beseitigen von losem und brüchigem Material bis auf tragfähigen Untergrund einschl. Herstellen einer Haftbrücke. Profilgerechtes Wiederherstellen des Sohlgerinnes. Erhöhen und nachprofilieren der Bermen.

Die Bermen sind mit einer Neigung von 5 % zu versehen.

In allen Bauteilübergängen des Wand- / Sohlanschlusses, zur Herstellung beschichtungsgerechter Oberflächen, Hohlkehlen mit einem Radius von mindestens 5 cm unter Verwendung eines hydraulisch abbindenden Spezialmörtelsystems
ausbilden.

Einschließlich Fotodokumentation.

Die Vergütung erfolgt nur dann, wenn die Arbeiten zweifelsfrei Fototechnisch dokumentiert wurden.

Lieferung auf Datenträger (USB) in gesonderter Position.

Produkt: '.............................'

Hersteller: '.............................'

Schachtgerinne:  bis DN700

Ausführung nur nach gesonderter Beauftragung durch den AG
Menge: 1,000 St

**1.6.6 Rohreinbindungen im Schacht sanieren bis DN400**
Schadhafte Rohreinbindungen im Schacht freistemmen und säubern. Die aufgestemmten Rohreinbindungen anschl. mit einem 2-Komponenten-Epoxidharz-Material vollfugig ausfugen. Stark saugende Untergrunde sind ggf. vorzuprimern.

Der anfallende Schutt geht zu Händen des AN und ist ordnungsgemäß zu entsorgen.

Einschließlich Fotodokumentation.

Die Vergütung erfolgt nur dann, wenn die Arbeiten zweifelsfrei Fototechnisch dokumentiert wurden.

Liefreung auf Datenträger (USB) in gesonderter Position.

Rohreinbindungen bis DN 400
Menge: 6,000 St

*Hinweis: Defekte Steigeisen ausbauen / einbauen*
Defekte Steigeisen ausbauen / einbauen

Die im Schacht vorhandenen Steigeisen werden vor Sanierung noch einmal kontrolliert.

Es werden nur korrodierte -, schadhafte - oder falsch angeordnete Steigeisen ausgebaut.

Erneuert werden vorbeschriebene Steigeisen sowie fehlende Steigeisen.

**1.6.7 Defektes Steigeisen ausbauen**
Defektes Steigeisen ausbauen; vorhandenes Steigeisen abtrennen, Verankerung ca. 3 cm zurückfräsen, Schachtwand mindestens 3 cm tief und auf ca. 10 cm x 10 cm auffräsen, restlichen Stahl entrosten, Rostschutz auftragen und gesamte Fläche mit kunststoffmodifiziertem Zementmörtel verspachteln, einschl. Material und aller erforderlicher Teilleistungen.

Einschließlich Fotodokumentation.

Die Vergütung erfolgt nur dann, wenn die Arbeiten zweifelsfrei Fototechnisch dokumentiert wurden.

Liefreung auf Datenträger (USB) in gesonderter Position.
Menge: 5,000 St

**1.6.8 Einbauen von Steigeisen**
Einbauen von Steigeisen DIN 1212-GS inkl. Steigeisenanker aus Edelstahl für Beton.

Produkt: '.............................'

Hersteller: '.............................'

Einschließlich Fotodokumentation.

Die Vergütung erfolgt nur dann, wenn die Arbeiten zweifelsfrei Fototechnisch dokumentiert wurden.

Lieferung auf Datenträger (USB) in gesonderter Position.
Menge: 5,000 St

*Hinweis: Vollflächige Beschichtung*
Vollflächige Beschichtung

Die vollflächige Beschichtung beinhaltet die Sanierung von Teilbereichen der Schachtwand unterhalb des Schachtkonus.

Schäden ab dem Schachtkonus werden im Zuge der Straßenbaumaßnahme erneurt.

**1.6.9 Vollflächige Beschichtung**
Reinigen, Untergrundvorbereitung, Verfüllen und Verschließen von schadhaften Betonflächen mit geeignetem naßhaftenden, statisch tragfähigen und dauerhaft dichten Material. Kunststoffmodifizierten Zementmörtel über die gesamte, vorgenässte Fläche auftragen.

Die Einbringung hat hohlraumfrei und ggf. in mehreren Schichten (Schichtstärke ca. 10-20mm) zu erfolgen.

Oberflächenbündiges Abreiben, Schutz vor Austrocknung und Nachbehandlung.

Reprofilierungs- und Beschichtungsmörtel

Produkt: '.............................'

Hersteller: '.............................'

Einschließlich Fotodokumentation.

Die Vergütung erfolgt nur dann, wenn die Arbeiten zweifelsfrei Fototechnisch dokumentiert wurden.

Lieferung auf Datenträger (USB) in gesonderter Position.
Menge: 10,000 m²

*Hinweis: Betoninstandsetzung Schadstellen mit Schachtsanierungsmörtel*
Betoninstandsetzung Schadstellen mit Schachtsanierungsmörtel

Untergrundreinigung
Reinigen der Kanal- bzw. Schachtinnenflächen von Verunreinigungen durch Dampf- oder Druckwasserstrahlen vor Beginn der Sanierungsarbeiten. Die Untergrundreinigung ersetzt nicht die Untergrundvorbereitung. Der Untergrund muss nach dieser Maßnahme frei von Verunreinigungen sein, so dass bei der folgenden Schadensdiagnose (z.B. Abklopfen, Überprüfung der Steighilfen) Schadstellen wie z.B. Hohlstellen, lose Teile und korrodierte Bewehrungsteile erkannt und gekennzeichnet werden können.

Abklopfen der Betonflächen
Die gesamten Betonflächen sind durch Abklopfen auf Hohlstellen zu untersuchen. Die entsprechenden Stellen sind zu kennzeichnen.

Abstemmen
Abstemmen aller losen und geschädigten Betonteile bis zum gesunden Kernbeton. Bewehrungsstähle rundum soweit freilegen, wie Rostansatz erkennbar ist. Der Meißel darf nicht unmittelbar auf den Bewehrungsstahl treffen. Die Schadstellenränder sind im Winkel von ca. 45° abzuschrägen.
Die fachgerechte Entsorgung des anfallenden Bauschutts ist einzukalkulieren.

Strahlen der Bewehrung - SA 2 ½
Die freigelegten Bewehrungsstähle sind mit einem geeigneten Strahlgerät gemäß Normreinheitsgrad SA 2 ½ nach DIN EN ISO 12944-4 zu entrosten.
Die Entsorgung des anfallenden Strahlgutes ist einzukalkulieren.

Korrosionsschutz der Bewehrung
Die freigelegten und entrosteten Bewehrungsstähle sind unmittelbar nach dem Strahlen mit einer einkomponentigen, mineralischen Korrosionsschutzbeschichtung in zwei Lagen zu beschichten. Dabei ist zwischen der 1. und 2. Lage bei + 20° C eine Überarbeitungszeit von 3 Stunden einzuhalten.

Produkt: '.............................'

Hersteller: '.............................'

Verbrauch :  ca. 60 g/m je Arbeitsgang bei Stahl,
  Durchmesser 8 mm

Reprofilierung (hochsulfatbeständig)
Alle vorbereiteten Flächen sind vor Aufbringen der mineralischen Haftbrücke sorgfältig vorzunässen. Stark saugende Untergründe mehrmals vornässen. Ein geschlossener Wasserfilm ist nicht zulässig. In die bis zur Mattfeuchte abgetrockneten, instand zu setzenden Bereiche anschließend die mineralische
Haftbrücke einbürsten.

Produkt: '.............................'

Hersteller: '.............................'

Verbrauch:  ca. 1,1 kg/m2

Nach Einbürsten der Haftbrücke den schnellhärtenden, hochsulfatbeständigen Spezialmörtel frisch in frisch in die mattfeuchte Haftbrücke einbringen und verdichten. Dabei nur soviel Haftbrücke vorlegen, wie unmittelbar danach überarbeitet werden kann. Erfolgt eine weitere Beschichtung der Oberfläche, ist die Reprofilierung oberflächenrau zu gestalten.

Produkt: '.............................'

Hersteller: '.............................'

Verbrauch:
ca. 1,9 kg/m2/mm Werktrockenmörtel o. glw.
'..........' Bei Ecken- und Kantenreprofilierungen ist Hilfsschalung mit einzukalkulieren.
Die Verarbeitungsvorschriften des Produktherstellers sind zu beachten.

**1.6.10 Schadstelle ohne Bewehrung**
Vorgehensweise gemäß Vorbemerkung!
Schadstellen in verschiedenen Größen, ohne Bewehrung.

Einschließlich Fotodokumentation.

Die Vergütung erfolgt nur dann, wenn die Arbeiten zweifelsfrei Fototechnisch dokumentiert wurden.

Liefreung auf Datenträger (USB) in gesonderter Position.
Menge: 1,000 m²

**1.6.11 Schadstelle mit Bewehrung**
Vorgehensweise gemäß Vorbemerkung!
Schadstellen in verschiedenen Größen, mit Bewehrung.

Einschließlich Fotodokumentation.

Die Vergütung erfolgt nur dann, wenn die Arbeiten zweifelsfrei Fototechnisch dokumentiert wurden.

Liefreung auf Datenträger (USB) in gesonderter Position.
Menge: 1,000 m²

**1.6.12 Risseabdichtung Handsanierung**
Querrisse oder Längsrisse in Schächten von Hand bis zu einer Tiefe von ca. 5 cm freilegen und säubern/ auffräsen, mit biologisch abbaubarem Reinigungsmittel reinigen und entfetten. Risse gegen eindringendes Grundwasser abdichten. Setzen von Packern und Verpressen des Risses. Vorab ist der Riss mit einer Wasserstoppinjektion auf PU Basis abzudichten. Anschließend ist der Spalt mittels PU-Harz-Injektion dauerhaft abzudichten.
Schließen der Packerlöcher mit schwindarmem, quellfähigem Stopfmörtel. Verspachteln des Spaltes mit Epoxidharzspachtelmasse.
Vergütung des Injektionsmaterials erfolgt nach einer gesonderten Position.

Produkt: '.............................'

Hersteller: '.............................'

Einschließlich Fotodokumentation.

Die Vergütung erfolgt nur dann, wenn die Arbeiten zweifelsfrei Fototechnisch dokumentiert wurden.

Lieferung auf Datenträger (USB) in gesonderter Position.
Menge: 1,000 m

**1.6.13 Injektionspacker**
Einfüllstutzten für die abdichtende und kraftschlüssige Injektion.

Produkt: '.............................'

Hersteller: '.............................'

Einschließlich Fotodokumentation.

Die Vergütung erfolgt nur dann, wenn die Arbeiten zweifelsfrei Fototechnisch dokumentiert wurden.

Lieferung auf Datenträger (USB) in gesonderter Position.

Ausführung nur nach gesonderter Beauftragung durch den AG
Menge: 1,000 St

**1.6.14 WS-Injektion**
Zweikomponenten-Injektionsschaum auf Polyurethanbasis zum sekundenschnellen Stoppen von drückendem Wasser.

Produkt: '.............................'

Hersteller: '.............................'

Einschließlich Fotodokumentation.

Die Vergütung erfolgt nur dann, wenn die Arbeiten zweifelsfrei Fototechnisch dokumentiert wurden.

Liefreung auf Datenträger (USB) in gesonderter Position.

Ausführung nur nach gesonderter Beauftragung durch den AG
Menge: 1,000 l

**1.6.15 Hohlräume verpressen**
Hohlräume auffräsen, mit biologisch abbaubarem Reinigungsmittel reinigen, entfetten und mit lösungsmittelfreiem, thixotrophem, 2-Komponenten-Epoxidkleber verpressen, wasserdicht verspachteln und schleifen.

Das Entfernen und Entsorgen des Abfräsgutes sowie der Kleber- und Lösungsmittelverbrauch sind in den EP einzurechnen.
Lochgröße D=max. 15cm, 5 kg / Hohlraum.

Nach Aushärtung sind folgende Mindestfestigkeitswerte zu garantieren:
Zugfestigkeit:  40 N/mm2
Biegezug:  30 N/mm2
Druck:  70 N/mm2

Produkt: '.............................'

Hersteller: '.............................'

Darüber hinausgehender Mehrverbrauch an Epoxidkleber kann nach vorheriger Abstimmung mit der Bauleitung über gesonderte Position verrechnet werden.

Einschließlich TV-Inspektion des Anschlusses vor- und nach den Sanierungsarbeiten mit einer Kamera einschl. Videoaufzeichnung (Video, mpg4-Format). Lieferung auf Datenträger (USB.

Die Vergütung erfolgt nur dann, wenn die Arbeiten zweifelsfrei Videotechnisch dokumentiert wurden.

Dokumentation in gesonderter Position.

Ausführung nur nach gesonderter Beauftragung durch den AG
Menge: 1,000 St

**1.6.16 Epoxidkleber zusätzlich liefern**
2-Komponenten-Epoxid-Kleber liefern,

Lösungmittelfreier, thixotropher, 2-Komponentiger Kunststoffkleber auf Epoxid-Harz-Basis, speziell geeignet für Unterwasserapplikation.

Produkt: '.............................'

Hersteller: '.............................'

Nach Aushärtung sind folgende Mindestfestigkeitswerte zu garantieren:
Zugfestigkeit:  40 N/mm2
Biegezug:  30 N/mm2
Druck:  70 N/mm2

Zusätzlicher Stundenaufwand des Roboters incl. Bedienung für das Einbringen des Injektionsgels sind einzurechnen.
Menge: 10,000 kg

**1.6.17 Stopfmörtel**
Schwindarmer, quellfähiger Stopfmörtel zum Abdichten und Verschließen von Injektionsbohrungen.

Produkt: '.............................'

Hersteller: '.............................'
Menge: 10,000 kg

**1.6.18 Kunststoffmodifizierter Zementmörtel**
Rissüberbrückender Oberflächenschutz für die Beschichtung mineralischer Untergründe kleinerer Reparaturstellen.

Produkt: '.............................'

Hersteller: '.............................'.

Erheblicher Mehrverbrauch gegenüber ausgeschriebenen Mengen ist im Vorfeld der Sanierung von der örtlichen Bauleitung zu genehmigen und bei der Abrechnung nachzuweisen.
Menge: 5,000 kg

**1.6.19 Stundenlohnarbeiten Sanierungskolonne**
Einsatz einer Sanierungskolonne (mind. 1 Fachwerker und 2 Gehilfen) zum Entfernen und Aufnehmen örtlicher Hindernisse in Handarbeit, einschl. Dokumentation der durchgeführten Arbeiten sowie aller Nebenarbeiten, Geräte, Material und erforderlicher Umbauarbeiten.

Stundenlohnarbeiten werden nur nach vorangegangener Genehmigung durch den AG vergütet.
Menge: 5,000 h

#### 1.7 Dokumentation Datenträger

*Hinweis: Datenträger (USB)*

**1.7.1 Dokumentation auf Datenträger liefern Wechseldatenträger USB**
Datenträger mit Dokumentationsdaten der

- Sanierungsarbeiten Schlauliner,
- Sanierungsarbeiten Partielle Sanierung,
- Sanierungsarbeiten Schachtsanierung,
- Abnahme-TV,

liefern und übergeben, Wechseldatenträger USB, Festplatte in außreichender Größe.
Menge: 1,000 St

### 2 P2450 - Kanalsanierung OG Böbingen

#### 2.1 Baustelleneinrichtung

**2.1.1 Benachrichtigung der Anlieger**
Information der jeweils direkt betroffenen Anwohner der zu sanierenden Haltungen über etwaige Behinderungen ihrer Abwasseranschlußleitungen.

Die Information hat rechtzeitig vorab zu erfolgen (1-2 Tage vorab). Gleiches gilt für Behinderungen bei der Zufahrt der Anwohner zu den jeweilgen Grundstücken.

Ein entsprechendes Anwohner-Infoblatt ist im Vorfeld mit dem Abwasserbetrieb abzustimmen.
Menge: 1,000 psch

**2.1.2 Einrichtung zur Verkehrssicherung Halbseitige Sperrung (Hauptstra0e)**
Einrichtungen zur Verkehrssicherung und Verkehrsregelung nach STVO, RSA und ZTV-SA an beiden Baustellenenden aufbauen, ständig unterhalten und betreiben, umsetzen von Haltung zu Haltung und abbauen.

Halbseitige Sperrung
Es ist in der Regel eine halbseitige Sperrung nach RSA Regelplan B IV/1 ausreichend (innerörtliche Straße, Arbeitsstellen von kürzerer Dauer).

Die genaue Anzahl der Einsatzstellen ist abhängig vom geplanten Bauablauf - siehe dazu Lagepläne.

Einschließlich Baustellenantrag beim Ordnungsamt der Verbandsgemeinde für sämtliche erforderliche Maßnahmen.

Der Baustellenantrag ist frühstmöglich und rechtzeitig vor Baubeginn zu stellen.

- Hauptstraße
Menge: 1,000 psch

**2.1.3 Einrichtung zur Verkehrssicherung, Kurzzeitige Vollsperrung (Hirtenstraße)**
Vollsperrung von kurzer Dauer in der Zeit des Linereinbaus

Das Herstellen und Liefern aller erforderlichen Schilder ist in den EP einzurechnen.

Inkl. Überprüfung der Baustellenbeschilderung und -markierung bei Tageslicht und bei Dunkelheit (gem. ZTV-SA) sowie die Erstellung der Verkehrszeichenpläne für die Erteilung der verkehrsrechtlichen Anordnung.

Die genaue Anzahl der Einsatzstellen ist abhängig vom geplanten Bauablauf - siehe dazu Lagepläne.

Einschließlich Baustellenantrag beim Ordnungsamt der Verbandsgemeinde für sämtliche erforderliche Maßnahmen.

Der Baustellenantrag ist frühstmöglich und rechtzeitig vor Baubeginn zu stellen.

- Hirtenstraße
Menge: 1,000 psch

**2.1.4 Halteverbot (Zeichen 283)**
Halteverbot (gemäß Zeichen 283-10, 283-20 oder 283-30 StVO) liefern und nach Angaben des AG aufstellen und nach Beendigung der Baustelle wieder abbauen. Schilder sind mindestens mit dem Folientyp 2 (stark retroreflektierend), in Größe 2 und ausreichend standfest auszuführen.
Menge: 3,000 St

**2.1.5 Sicherheitseinrichtung**
Vorhalten und Verwenden der erforderlichen Sicherheitseinrichtungen, insbesondere: Selbstretter, Gasmess- und Warngeräte (4-fach Messgerät ex-, ox-, tox-, co2), Höhensicherung, Dreibock, Abseil- und Rettungshubgeräte, Sitz- und Rettungsgurte, Persönliche Schutzausrüstung.
Menge: 1,000 psch

#### 2.2 Kanalreinigung

**2.2.1 Baustelleneinrichtung/ -räumung**
Die Pauschale beinhaltet die einmaligen Kosten für eine An- und Abfahrt des Betriebspersonals und des Reinigungsfahrzeugs.

Inkl. Umsetzen der kompletten Gerätschaften und Anlagen von einem Schacht zum nächsten Schacht, inkl. der Umlegung der Wasser- und Stromleitung usw..

Für zusätzliche An- und Abfahrten beim vom AG zu vertretenden Unterbrechungen wird je An- und Abfahrt die Pauschale vergütet.

Baustellensicherung gem. StVO und Verkehrsregelung sind mit einzukalkulieren.
Menge: 1,000 psch

**2.2.2 Kanalreinigungsarbeiten bis DN 300**
Reinigen der zu sanierenden Haltung mit einem kombinierten Hochdruckspül- und Saugfahrzeug mit kontinuierlicher Wasserrückgewinnung zur Wiederverwendung bei der Hochdruckspülung.

Einschl. Lieferung des Spülwassers, Absaugen des Räumgutes. Das für die Reinigung benötigte Spülwasser kann auf der unter Punkt "Spülwasser/Räümgut" (Vorbemerkungen) genannten Kläranlage bezogen werden. Das anfallende Spül-/Räumgut ist vom AN auf dieser Kläranlage abzuladen.

Vorhalten aller Reinigungsfahrzeuge incl. der notwendigen Saug- und Spüleinrichtungen, einschl. Bedienungspersonal (2 Mann).

Das Fahrzeug muss nachweislich eine Leistung von 100-120 bar aufbauen.

Alle erforderlichen Werkzeuge oder sonstigen Hilfsmittel (Schachthaken, Hebeeinrichtungen usw.) sind vom AN vorzuhalten.

In den EP einzurechnen sind:

1. Öffnen der Schachtanlagen (Deckel Klasse D/E)
2. Reinigen der Schmutzfänger
3. Wiedereinlegen von Dichtungsringen unter dem
  Schachtdeckel
4. Einsetzen der Schmutzfänger und verschließen
  der Anlage

Über den Reinigungsvorgang sind entsprechende Protokolle anzufertigen. Diese sind dem AG mit den Rechnungsunterlagen 2-fach einzureichen.

Kanalhaltungen, die über 15 % des Rohrquerschnittes verschmutzt sind, werden nach vorheriger Absprache mit dem AG auf Stundennachweis abgerechnet.

Je nach geplantem Arbeitsablauf ist ggf. eine mehrmalige Reinigung erforderlich. Dies ist in den EP einzurechnen.

Die Reinigung erfolgt abschnittsweise entsprechend dem Fortschritt der Sanierungsarbeiten. Hieraus resultierende mehrfache An- und Abfahrten sind einzurechnen und werden nicht gesondert vergütet.

Hochdruckreinigung bis DN 300
Menge: 50,390 m

**2.2.3 Kombiniertes Spül-/Saugfahrzeug**
Kombiniertes Spül-/Saugfahrzeug mit kontinuierlicher Wasserrückgewinnung.
Reinigung von Haltungen, die über 15% des Rohrquerschnittes verschmutzt sind bzw. bei Wasserrückstau.
Einschl. Lieferung des Spülwassers, Absaugen des Räumgutes. Das anfallende Spül-/Räumgut ist vom AN zu entsorgen.

Vorhalten aller Reinigungsfahrzeuge incl. der notwendigen Saug- und Spüleinrichtungen, einschl. Bedienungspersonal (2 Mann).

Das Fahrzeug muß nachweislich eine Leistung von 100-120 bar aufbauen.

Alle erforderlichen Werkzeuge oder sonstigen Hilfsmittel (Schachthaken, Hebeeinrichtungen usw.) sind vom AN vorzuhalten.

Ausführung nur nach gesonderter Beauftragung durch den AG.
Menge: 5,000 h

#### 2.3 Wasserhaltung

*Hinweis: Vorbemerkung Baustelleneinrichtung*

**2.3.1 Baustelleneinrichtung/ -räumung**
Die Pauschale beinhaltet die einmaligen Kosten für eine An- und Abfahrt des Betriebspersonals und des Wasserhaltungsfahrzeugs.

Inkl. Umsetzen der kompletten Gerätschaften und Anlagen von einem Schacht zum nächsten Schacht, inkl. der Umlegung der Wasser- und Stromleitung usw.

Für zusätzliche An- und Abfahrten durch vom AG zu vertretenden Unterbrechungen wird je An- und Abfahrt die Pauschale vergütet.

Baustellensicherung gem. StVO und Verkehrsregelung sind mit einzukalkulieren.
Menge: 1,000 psch

**2.3.2 Sanierungshaltungen absperren**
Absperren bzw. Drosselung des Trocken- u. Regenwetterabflusses in zu sanierenden Kanalhaltungen. Einschl. Seitenzuflüssen innerhalb der Haltung sowie Zuläufen in Start- und Zielschächten.

Der Durchfluss ist so gering zu mindern, dass die Sanierung ohne Einschränkung durchführbar ist.
Vorhalten, ein- und ausbauen der entsprechenden Absperrblasen nach Wahl des AN.

Die Absperrung bzw. Drosselung hat so zu erfolgen, daß kein schädlicher Rückstau entsteht. Ist dies nicht möglich, muss eine Wasserhaltung mit Überpumpen durchgeführt werden.

Je nach geplantem Arbeitsablauf ist ggf. ein mehrmaliger Einsatz der Absperrblasen für eine Haltung erforderlich. Dies ist in den EP einzurechnen.

Abrechnung 1 Stück je Sanierungshaltung, unabhängig der tatsächlichen benötigten Anzahl an Absperrblasen in der Sanierungshaltung.

Absperrung Durchmesserbereich
Kreisprofil bis DN 300.
Menge: 1,000 St

**2.3.3 Wasserhaltung Hauptkanal bis DN 500, 5-10 l/s**
Aufrechthalten der Vorflut während der Sanierungsarbeiten durch Überpumpen von anfallendem Mischwasser für den in Betrieb befindlichen Hauptkanal.

Einschließlich Gestellung und Betreiben aller erforderlichen Maschinen und Geräte für 5-10l/s
Wassermenge (Trockenwetterabfluss).

Bei Niederschlagsereignissen mit deutlich höheren Abflussmengen sind die Arbeiten zu unterbrechen oder die Pumpleistung entsprechend vorhandenem DN und Gefälle zu erhöhen.

Max. Umleitungslänge ca. 120 m. Die Abrechnung erfolgt auf Nachweis.

Für Nenndurchmesser in Haltungen der Sanierungsmaßnahme und alle Materialien des best. Kanalsystems.
Menge: 40,390 m

**2.3.4 Wasserhaltung Hauptkanal bis DN 500, >10-35 l/s**
wie vor beschrieben, jedoch

Wasserhaltung,
>10 bis 35 l/s Trockenwetterabfluss
Menge: 10,000 m

**2.3.5 Vorflut Hausentwässerung**
Der Pauschalpreis beinhaltet die Vergütung für die Gestellung und den Einsatz sämtlicher Geräte zur Aufrechterhaltung der Vorflut in den Hausentwässerungsleitungen wie Absperrorgane, Pumpen, Schläuche Pumpen mit Saugschlauch, Vorhalten und betreiben eines Saugwagens einschließlich Entsorgung des anfallenden Abwassers, Überfahrschutz der Schläuche für LKW-Verkehr, Überquerungshilfen im Gehwegbereich, verkehrliche Sicherung der Leitungen und Schläuche sowie die Personalkosten (siehe Baubeschreibung).
Menge: 1,000 psch

#### 2.4 Vorarbeiten Langschläuche

*Hinweis: Vorbemerkung Baustelleneinrichtung*

**2.4.1 Baustelleneinrichtung/ -räumung**
Die Pauschale beinhaltet die einmaligen Kosten für eine An- und Abfahrt des Betriebspersonals und des Sanierungsfahrzeugs.

Inkl. Umsetzen der kompletten Gerätschaften und Anlagen von einem Schacht zum nächsten Schacht, inkl. der Umlegung der Wasser- und Stromleitung usw.

Für zusätzliche An- und Abfahrten bei vom AG zu vertretenden Unterbrechungen wird je An- und Abfahrt die Pauschale vergütet.

Baustellensicherung gem. StVO und Verkehrsregelung sind miteinzukalkulieren.
Menge: 1,000 psch

**2.4.2 Vorarbeiten Langschlauch - Fräsarbeiten**
Roboterfahrzeug inkl. Bedienungspersonal für Fräsarbeiten bei Rissen, Scherben, Löchern, festen Ablagerungen, versetzten Muffen, Wurzeln, vorstehenden oder zurückliegenden Einläufen unter TV-Befahrung. Die Beschädigung des Kanalrohres ist auf jeden Fall zu vermeiden.

Unmittelbar vor und nach dem Fräsen (TV-Befahrung, Video im mp4-Format).

Die Vergütung erfolgt nur dann, wenn die Arbeiten zweifelsfrei Videotechnisch dokumentiert wurden.

TV-Dokumentation Vorarbeiten in gesonderter Position.

Fräsroboter mit entsprechender Leitungslänge.

Das Entsorgen des Fräsgutes aus den Kanalhaltungen ist Aufgabe des AN. Das ggf. mehrmalige An- und Abfahren und der Einsatz des Spülfahrzeuges sind in die Position einzurechnen.

Abzurechnen ist hier die reine Fräszeit. Rüstzeiten sind in die Baustelleneinrichtung einzurechnen.

Für Haltungen und alle Materialien des best. Kanalsystems bis DN 300.
Menge: 5,000 h

**2.4.3 Einmessen der Zuläufe**
Einmessen der Zuläufe bezogen auf den Rohranfang im Schacht für das spätere Öffnen derselben.

Hierbei sind alle Aufwendungen, wie Gestellung geeigneter Geräte (TV-Kamera, Roboter, etc.) zu berücksichtigen.

Es sind auch alle Stutzen einzumessen, die außer Betrieb sind und nach dem Einbau der Langschläuche nicht wieder geöffnet werden.

Aufmaßskizzen sind vor dem jeweiligen Einbau der Langschläuche vorzulegen.
Menge: 10,000 St

**2.4.4 TV-Dokumentation Fräsroboter**
TV-Dokumentation Vorarbeiten im Hauptkanal (TV-Befahrung, Video im mp4-Format).

Haltungsdaten, Untersuchungsrichtung, Datum, Stationierung und Zähler sind einzublenden und die Aufnahmen systematisch so zu beschriften, dass die Dokumentation den Ausführungsunterlagen vergleichend gegenüberstellbar ist.

Liefreung auf Datenträger (USB) in gesonderter Position.
Menge: 50,390 m

#### 2.5 Langschläuche

**2.5.1 Baustelleneinrichtung/ -räumung**
Die Pauschale beinhaltet die einmaligen Kosten für eine An- und Abfahrt des Betriebspersonals und des Sanierungsfahrzeugs.

Inkl. Umsetzen der kompletten Gerätschaften und Anlagen von einem Schacht zum nächsten Schacht, inkl. der Umlegung der Wasser- und Stromleitung usw.

Für zusätzliche An- und Abfahrten bei vom AG zu vertretenden Unterbrechungen wird je An- und Abfahrt die Pauschale vergütet.

Baustellensicherung gem. StVO und Verkehrsregelung sind mit einzukalkulieren.
Menge: 1,000 psch

*Hinweis: Nachteinbau*
Nachteinbau

Für Schlauchliner, bei denen ggf. kein Einbau am Tag möglich ist, ist im LV-Bereich Zulagen eine Pauschalposition für Nachtarbeit vorgesehen.

Abrechnung Schlauchliner über die nachfolgenden Grundposition.

Zuschläge für Nachtabeit über Pauschalposition.

Ausführung nur nach gesonderter Beauftragung durch den AG.

**2.5.2 Querschnitt Langschläuche kalibrieren bis DN 300**
Kalibrieren des Innenquerschnittes. Überprüfen des Innenquerschnittes der zu sanierenden Kanalhaltung mit einem Kaliber.

Dem AG ist ein Kalibrierungsprotokoll auszuhändigen.

Durchmesserbereich: - für Kreisprofil bis DN 300
Menge: 50,390 m

**2.5.3 Langschlauch, DN 300 Haltung 011M0150 - Hrtenstraße**
Herstellen, Liefern und Einbauen eines nahtlosen, UV-lichthärtenden GFK-Schlauchliners mit  integriertem Preliner und integriertem
Gleitschutz sowie DIBT-Zulassung.

Der Liner soll aus reinem GFK (= glasfaser- verstärkter Kunststoff) ohne Filz jeglicher Art bestehen und eine Verschleißschicht gemäß Arbeitsblatt DWA-A143-3 aufweisen.

Verwendete Glasart:  ECR-Glas
Verwendetes Harz: ISO-NPG-Harz DIN 18820-1
Gruppe 3 Typ; mindestens Typ 1130 nach
DIN 16946-2

Die Zertifizierung für den Einbau des angebotenen Schlauchliningverfahrens durch den Güteschutz Kanalbau ist nachzuweisen.

Die Linerherstellung hat werksmäßig nach Qualitätsmanagementsystem gem. DIN EN ISO 9001 zu erfolgen. Dies gilt auch für die Schlauchtränkung mit Kunstharz. Die Schlauchtränkung vor Ort ist unzulässig. Die Linerherstellung ist in ihren Produktionsschritten zu dokumentieren und die Herstellungsparameter sind in einer Datenbank zu hinterlegen.

Der Liner ist durch styroldichte Innen- und Aussenfolien zu schützen und lichtdicht zu verpacken.

Die Transportbehältnisse sind wie folgt zu kennzeichnen:
Hinweis auf Lichtempfindlichkeit des Materials,
Lagertemperatur und Werksbescheinigung gem. DIN EN 10204.

Bei Überfahren von Schächten ist der Liner nach der Aushärtung als Sohlhalbschale auszubilden. Im Bereich überfahrener Schächte ist auch hinsichtlich der möglichen Entnahme eines Probenstücks aus dem Liner, dafür Sorge zu tragen, dass der Liner gegen Überdehnung geschützt ist (z.B. Verwendung einer Manschette).

Verfahrensform Aushärtung:
UV-Lichthärtung, Strahler.

Der Einbau des Liners hat gem. eines auf der Baustelle vorzuhaltenden und dem Auftraggeber auf Wunsch zur Einsichtnahme zur Verfügung zu stellenden Verfahrenshandbuchs zu erfolgen. Die Aushärteparameter sind mit einer im Aushärteequipment integrierten Software zu dokumentieren.

In Verbindung mit den in einer Datenbank hinterlegten Fertigungsparametern der Schlauchliner muss mit den dokumentierten Aushärteparametern auf Anfrage eine lückenlose Dokumentation von der Lieferung bis zum ausgehärteten Schlauchliner dem Auftraggeber vorlegbar sein.

Vorgaben des DWA-M144-3 sind einzuhalten.

Einbauen aus vorhandenen Schächten / Bauwerken ab DN 1000.

In den Preis ist für den Einbau mit einzurechnen:
- das Abschneiden des Liners an Start und
  Zielschacht,
- Lieferung und Einbau von Quellbändern zur
  Sicherung des Liners gegen Hinterläufigkeit an den  Liner-Enden an Start- und Zielschacht sowie im
  Bereich von überfahrenen Zwischenschächten.
  Wasserquellfähiges Gummi auf Chloropren- Basis
  als Rechteckprofil,
- ggf. verfahrensbedingte Umbauarbeiten an den
  vorhandenen Kanalisationsanlagen sowie hierfür
  evtl. erforderliche Baugruben.
- Entnahme von Rückstellmustern für eine
  Fremdüberwachung durch eine akkreditierte
  Prüfstelle.
- Entnahme eines Rückstellmusters aus jedem
  eingebauten Liner. Die Größe des Probenstückes
  muss den Vorgaben des "Arbeitsblattes
  DWA-A143-3 entsprechen.

Bei Entnahme des Probenstückes direkt aus der sanierten Haltung, ist die entstandene Öffnung im Liner anschließend mit einem geeigneten 2-Komponenten EP-Harz glatt und rohrbündig zu
verschließen. Die Kosten der Untersuchung der
Proben im Labor trägt der Auftraggeber.

Einschließlich TV-Inspektion vor und nach Linereinbau mit einer Kamera einschl. Videoaufzeichnung (Video, mpg4-Format). Lieferung auf Datenträger (USB) in gesonderter Position.

Bemessung für Altrohrzustand II
max. Grundwasserstand ü. Rohrsohle 1,60 m

Abrechnung von Schachtmitte bis Schachtmitte (gem. Längenagaben der Datenbank des AG).

DN 300
Länge 50,39 m

Einbau in Haltung 011M0150

GFK-Liner

Typ: '.............................'
Menge: 50,390 m

*Hinweis: Schachtanbindungen*

**2.5.4 Schachtanbindung DN 300**
Schlauchliner in den Anfangs- und Endschächten auf Schachtmaß ablängen und an das vorhandene Rohr anbinden und mit speziellem 2-Komponenten Epoxidharz-Material dauerhaft wasserdicht
verschließen.

Das Entfernen und Entsorgen des Abfräsgutes  sowie der Kleber- und Lösungsmittelverbrauch bis
5 l pro Schachtanbindung sind in den EP einzurechnen.

Die Vergütung erfolgt nur dann, wenn die Arbeiten zweifelsfrei Videotechnisch dokumentiert wurden. Dokumentation in gesonderter Position.

Schluachliner DN 300
Menge: 2,000 St

*Hinweis: Anschlußleitung 90% auffräsen und nicht verpressen*
Anschlussleitungen 90% auffräsen und nicht verpressen

Im Ausbaubereich der nachfolgenden Straßenvollausbaumaßnahme werden in der Sanierungshaltung die Anschlussstutzen 90% geöffnet.

Die Anbindung erfolgt im Zuge der o.g. Straßenvollausbaumaßnahme.

**2.5.5 Anschlußleitung zu 90% auffräsen und nicht verpressen**
Im direkten Anschluß an den Langschlaucheinbau sind die Anschlüsse zur Wiederherstellung der Vorflut 90% zu öffnen.

Das Entfernen und Entsorgen des Abfräsgutes aus den Kanalhaltungen sind in den EP einzurechnen.

Es sind alle vorhandenen in Betrieb befindlichen Anschlüsse aufzufräsen.

Eventuell notwendige Rohrreinigung ist in den Einheitspreis einzurechnen.

Je nach geplanten Arbeitsablauf sind mehrfache Anfahrten / Einsetzen für das anschließende Auffräsen einzurechen.

Einschließlich TV-Inspektion der geöffneten Anschlüsse im direkten Anschluss an den Linereinbau und nach der Fertigstellung aller Sanierungsarbeiten mit einer Kamera einschl. Videoaufzeichnung (Video, mpg4-Format).

Die Vergütung erfolgt nur dann, wenn die Arbeiten zweifelsfrei Videotechnisch dokumentiert wurden.

Liefreung auf Datenträger (USB) in gesonderter Position.

Nennweite der Stutzen: bis DN150

Schlauchlniner DN300
Menge: 10,000 St

#### 2.6 Schachtsanierung

*Hinweis: Vorbemerkung*
Vorbemerkung

Bei korrodierten Steigeisen sind besondere Sicherheitsmaßnhmen vorzusehen (Dreibock, Sicherheitsausrichtung, etc.).

Der Mehraufwand ist in die entsprechenden Positionen einzukalkulieren.

**2.6.1 Baustelleneinrichtung/ -räumung**
Die Pauschale beinhaltet die einmaligen Kosten für eine An- und Abfahrt des Betriebspersonals und des Sanierungsfahrzeugs.

Inkl. Umsetzen der kompletten Gerätschaften und Anlagen von einem Schacht zum nächsten Schacht, incl. der Umlegung der Wasser- und Stromleitung usw.

Für zusätzliche An- und Abfahrten beim vom AG zu vertretenden Unterbrechungen wird je An- und Abfahrt die Pauschale vergütet.

Baustellensicherung gem. StVO und Verkehrsregelung sind mit einzukalkulieren.
Menge: 1,000 psch

**2.6.2 Schachtreinigung**
Schachtreinigung im Bereich der zu sanierenden Schächte mit Hochdruckschlauch, inkl. Reinigung der Schmutzfänger. Das Entfernen und Entsorgen des Spülgutes ist in den EP einzurechnen.

Je nach geplantem Arbeitsablauf ist ggf. eine mehrmalige Reinigung erforderlich. Dies ist in den EP einzurechnen.
Menge: 2,000 St

**2.6.3 Schmutzfänger schwer verzinkt DIN 1221 Ø 600 mm**
liefern und einbauen.

Alter Schmutzfänger geht in Eigentum des AN über und ist ordnungsgemäß zu entsorgen.
Menge: 1,000 St

**2.6.4 Vorarbeiten punktuelle Sanierung - Fräsarbeiten**
Händische Fräsarbeiten bei Rissen, Scherben, Löchern, festen Ablagerungen, Wurzeln, vorstehenden oder zurückliegenden Einläufen.
Das Entsorgen des Fräsgutes ist Aufgabe des AN. Das ggf. mehrmalige An- und Abfahren und der Einsatz des Spülfahrzeuges sind in die Position einzurechnen.

Einschließlich Fotodokumentation.

Die Vergütung erfolgt nur dann, wenn die Arbeiten zweifelsfrei Fototechnisch dokumentiert wurden.

Liefreung auf Datenträger (USB) in gesonderter Position.
Menge: 1,000 h

**2.6.5 Reparatur des Schachtgerinnes bis DN300**
Reparatur des best. Sohlgerinnes einschl. der Bermen.

Beseitigen von losem und brüchigem Material bis auf tragfähigen Untergrund einschl. Herstellen einer Haftbrücke. Profilgerechtes Wiederherstellen des Sohlgerinnes. Erhöhen und nachprofilieren der Bermen.

Die Bermen sind mit einer Neigung von 5 % zu versehen.

In allen Bauteilübergängen des Wand- / Sohlanschlusses, zur Herstellung beschichtungsgerechter Oberflächen, Hohlkehlen mit einem Radius von mindestens 5 cm unter Verwendung eines hydraulisch abbindenden Spezialmörtelsystems
ausbilden.

Einschließlich Fotodokumentation.

Die Vergütung erfolgt nur dann, wenn die Arbeiten zweifelsfrei Fototechnisch dokumentiert wurden.

Lieferung auf Datenträger (USB) in gesonderter Position.

Produkt: '.............................'

Hersteller: '.............................'

Schachtgerinne:  bis DN300

Ausführung nur nach gesonderter Beauftragung durch den AG
Menge: 1,000 St

**2.6.6 Rohreinbindungen im Schacht sanieren bis DN300**
Schadhafte Rohreinbindungen im Schacht freistemmen und säubern. Die aufgestemmten Rohreinbindungen anschl. mit einem 2-Komponenten-Epoxidharz-Material vollfugig ausfugen. Stark saugende Untergrunde sind ggf. vorzuprimern.

Der anfallende Schutt geht zu Händen des AN und ist ordnungsgemäß zu entsorgen.

Einschließlich Fotodokumentation.

Die Vergütung erfolgt nur dann, wenn die Arbeiten zweifelsfrei Fototechnisch dokumentiert wurden.

Liefreung auf Datenträger (USB) in gesonderter Position.

Rohreinbindungen bis DN 300

Ausführung nur nach gesonderter Beauftragung durch den AG
Menge: 1,000 St

*Hinweis: Defekte Steigeisen ausbauen / einbauen*
Defekte Steigeisen ausbauen / einbauen

Die im Schacht vorhandenen Steigeisen werden vor Sanierung noch einmal kontrolliert.

Es werden nur korrodierte -, schadhafte - oder falsch angeordnete Steigeisen ausgebaut.

Erneuert werden vorbeschriebene Steigeisen sowie fehlende Steigeisen.

**2.6.7 Defektes Steigeisen ausbauen**
Defektes Steigeisen ausbauen; vorhandenes Steigeisen abtrennen, Verankerung ca. 3 cm zurückfräsen, Schachtwand mindestens 3 cm tief und auf ca. 10 cm x 10 cm auffräsen, restlichen Stahl entrosten, Rostschutz auftragen und gesamte Fläche mit kunststoffmodifiziertem Zementmörtel verspachteln, einschl. Material und aller erforderlicher Teilleistungen.

Einschließlich Fotodokumentation.

Die Vergütung erfolgt nur dann, wenn die Arbeiten zweifelsfrei Fototechnisch dokumentiert wurden.

Liefreung auf Datenträger (USB) in gesonderter Position.
Menge: 1,000 St

**2.6.8 Einbauen von Steigeisen**
Einbauen von Steigeisen DIN 1212-GS inkl. Steigeisenanker aus Edelstahl für Beton.

Produkt: '.............................'

Hersteller: '.............................'

Einschließlich Fotodokumentation.

Die Vergütung erfolgt nur dann, wenn die Arbeiten zweifelsfrei Fototechnisch dokumentiert wurden.

Lieferung auf Datenträger (USB) in gesonderter Position.
Menge: 1,000 St

*Hinweis: Vollflächige Beschichtung*
Vollflächige Beschichtung

Die vollflächige Beschichtung beinhaltet die Sanierung von Teilbereichen der Schachtwand unterhalb des Schachtkonus.

Schäden ab dem Schachtkonus werden im Zuge der Straßenbaumaßnahme erneurt.

**2.6.9 Vollflächige Beschichtung**
Reinigen, Untergrundvorbereitung, Verfüllen und Verschließen von schadhaften Betonflächen mit geeignetem naßhaftenden, statisch tragfähigen und dauerhaft dichten Material. Kunststoffmodifizierten Zementmörtel über die gesamte, vorgenässte Fläche auftragen.

Die Einbringung hat hohlraumfrei und ggf. in mehreren Schichten (Schichtstärke ca. 10-20mm) zu erfolgen.

Oberflächenbündiges Abreiben, Schutz vor Austrocknung und Nachbehandlung.

Reprofilierungs- und Beschichtungsmörtel

Produkt: '.............................'

Hersteller: '.............................'

Einschließlich Fotodokumentation.

Die Vergütung erfolgt nur dann, wenn die Arbeiten zweifelsfrei Fototechnisch dokumentiert wurden.

Lieferung auf Datenträger (USB) in gesonderter Position.
Menge: 1,000 m²

*Hinweis: Betoninstandsetzung Schadstellen mit Schachtsanierungsmörtel*
Betoninstandsetzung Schadstellen mit Schachtsanierungsmörtel

Untergrundreinigung
Reinigen der Kanal- bzw. Schachtinnenflächen von Verunreinigungen durch Dampf- oder Druckwasserstrahlen vor Beginn der Sanierungsarbeiten. Die Untergrundreinigung ersetzt nicht die Untergrundvorbereitung. Der Untergrund muss nach dieser Maßnahme frei von Verunreinigungen sein, so dass bei der folgenden Schadensdiagnose (z.B. Abklopfen, Überprüfung der Steighilfen) Schadstellen wie z.B. Hohlstellen, lose Teile und korrodierte Bewehrungsteile erkannt und gekennzeichnet werden können.

Abklopfen der Betonflächen
Die gesamten Betonflächen sind durch Abklopfen auf Hohlstellen zu untersuchen. Die entsprechenden Stellen sind zu kennzeichnen.

Abstemmen
Abstemmen aller losen und geschädigten Betonteile bis zum gesunden Kernbeton. Bewehrungsstähle rundum soweit freilegen, wie Rostansatz erkennbar ist. Der Meißel darf nicht unmittelbar auf den Bewehrungsstahl treffen. Die Schadstellenränder sind im Winkel von ca. 45° abzuschrägen.
Die fachgerechte Entsorgung des anfallenden Bauschutts ist einzukalkulieren.

Strahlen der Bewehrung - SA 2 ½
Die freigelegten Bewehrungsstähle sind mit einem geeigneten Strahlgerät gemäß Normreinheitsgrad SA 2 ½ nach DIN EN ISO 12944-4 zu entrosten.
Die Entsorgung des anfallenden Strahlgutes ist einzukalkulieren.

Korrosionsschutz der Bewehrung
Die freigelegten und entrosteten Bewehrungsstähle sind unmittelbar nach dem Strahlen mit einer einkomponentigen, mineralischen Korrosionsschutzbeschichtung in zwei Lagen zu beschichten. Dabei ist zwischen der 1. und 2. Lage bei + 20° C eine Überarbeitungszeit von 3 Stunden einzuhalten.

Produkt: '.............................'

Hersteller: '.............................'

Verbrauch :  ca. 60 g/m je Arbeitsgang bei Stahl,
  Durchmesser 8 mm

Reprofilierung (hochsulfatbeständig)
Alle vorbereiteten Flächen sind vor Aufbringen der mineralischen Haftbrücke sorgfältig vorzunässen. Stark saugende Untergründe mehrmals vornässen. Ein geschlossener Wasserfilm ist nicht zulässig. In die bis zur Mattfeuchte abgetrockneten, instand zu setzenden Bereiche anschließend die mineralische
Haftbrücke einbürsten.

Produkt: '.............................'

Hersteller: '.............................'

Verbrauch:  ca. 1,1 kg/m2

Nach Einbürsten der Haftbrücke den schnellhärtenden, hochsulfatbeständigen Spezialmörtel frisch in frisch in die mattfeuchte Haftbrücke einbringen und verdichten. Dabei nur soviel Haftbrücke vorlegen, wie unmittelbar danach überarbeitet werden kann. Erfolgt eine weitere Beschichtung der Oberfläche, ist die Reprofilierung oberflächenrau zu gestalten.

Produkt: '.............................'

Hersteller: '.............................'

Verbrauch:
ca. 1,9 kg/m2/mm Werktrockenmörtel o. glw.
'..........' Bei Ecken- und Kantenreprofilierungen ist Hilfsschalung mit einzukalkulieren.
Die Verarbeitungsvorschriften des Produktherstellers sind zu beachten.

**2.6.10 Schadstelle ohne Bewehrung**
Vorgehensweise gemäß Vorbemerkung!
Schadstellen in verschiedenen Größen, ohne Bewehrung.

Einschließlich Fotodokumentation.

Die Vergütung erfolgt nur dann, wenn die Arbeiten zweifelsfrei Fototechnisch dokumentiert wurden.

Liefreung auf Datenträger (USB) in gesonderter Position.
Menge: 1,000 m²

**2.6.11 Schadstelle mit Bewehrung**
Vorgehensweise gemäß Vorbemerkung!
Schadstellen in verschiedenen Größen, mit Bewehrung.

Einschließlich Fotodokumentation.

Die Vergütung erfolgt nur dann, wenn die Arbeiten zweifelsfrei Fototechnisch dokumentiert wurden.

Liefreung auf Datenträger (USB) in gesonderter Position.
Menge: 1,000 m²

**2.6.12 Risseabdichtung Handsanierung**
Querrisse oder Längsrisse in Schächten von Hand bis zu einer Tiefe von ca. 5 cm freilegen und säubern/ auffräsen, mit biologisch abbaubarem Reinigungsmittel reinigen und entfetten. Risse gegen eindringendes Grundwasser abdichten. Setzen von Packern und Verpressen des Risses. Vorab ist der Riss mit einer Wasserstoppinjektion auf PU Basis abzudichten. Anschließend ist der Spalt mittels PU-Harz-Injektion dauerhaft abzudichten.
Schließen der Packerlöcher mit schwindarmem, quellfähigem Stopfmörtel. Verspachteln des Spaltes mit Epoxidharzspachtelmasse.
Vergütung des Injektionsmaterials erfolgt nach einer gesonderten Position.

Produkt: '.............................'

Hersteller: '.............................'

Einschließlich Fotodokumentation.

Die Vergütung erfolgt nur dann, wenn die Arbeiten zweifelsfrei Fototechnisch dokumentiert wurden.

Lieferung auf Datenträger (USB) in gesonderter Position.
Menge: 1,000 m

**2.6.13 Injektionspacker**
Einfüllstutzten für die abdichtende und kraftschlüssige Injektion.

Produkt: '.............................'

Hersteller: '.............................'

Einschließlich Fotodokumentation.

Die Vergütung erfolgt nur dann, wenn die Arbeiten zweifelsfrei Fototechnisch dokumentiert wurden.

Lieferung auf Datenträger (USB) in gesonderter Position.

Ausführung nur nach gesonderter Beauftragung durch den AG
Menge: 1,000 St

**2.6.14 WS-Injektion**
Zweikomponenten-Injektionsschaum auf Polyurethanbasis zum sekundenschnellen Stoppen von drückendem Wasser.

Produkt: '.............................'

Hersteller: '.............................'

Einschließlich Fotodokumentation.

Die Vergütung erfolgt nur dann, wenn die Arbeiten zweifelsfrei Fototechnisch dokumentiert wurden.

Liefreung auf Datenträger (USB) in gesonderter Position.

Ausführung nur nach gesonderter Beauftragung durch den AG
Menge: 1,000 l

**2.6.15 Hohlräume verpressen**
Hohlräume auffräsen, mit biologisch abbaubarem Reinigungsmittel reinigen, entfetten und mit lösungsmittelfreiem, thixotrophem, 2-Komponenten-Epoxidkleber verpressen, wasserdicht verspachteln und schleifen.

Das Entfernen und Entsorgen des Abfräsgutes sowie der Kleber- und Lösungsmittelverbrauch sind in den EP einzurechnen.
Lochgröße D=max. 15cm, 5 kg / Hohlraum.

Nach Aushärtung sind folgende Mindestfestigkeitswerte zu garantieren:
Zugfestigkeit:  40 N/mm2
Biegezug:  30 N/mm2
Druck:  70 N/mm2

Produkt: '.............................'

Hersteller: '.............................'

Darüber hinausgehender Mehrverbrauch an Epoxidkleber kann nach vorheriger Abstimmung mit der Bauleitung über gesonderte Position verrechnet werden.

Einschließlich TV-Inspektion des Anschlusses vor- und nach den Sanierungsarbeiten mit einer Kamera einschl. Videoaufzeichnung (Video, mpg4-Format). Lieferung auf Datenträger (USB.

Die Vergütung erfolgt nur dann, wenn die Arbeiten zweifelsfrei Videotechnisch dokumentiert wurden.

Dokumentation in gesonderter Position.

Ausführung nur nach gesonderter Beauftragung durch den AG
Menge: 1,000 St

**2.6.16 Epoxidkleber zusätzlich liefern**
2-Komponenten-Epoxid-Kleber liefern,

Lösungmittelfreier, thixotropher, 2-Komponentiger Kunststoffkleber auf Epoxid-Harz-Basis, speziell geeignet für Unterwasserapplikation.

Produkt: '.............................'

Hersteller: '.............................'

Nach Aushärtung sind folgende Mindestfestigkeitswerte zu garantieren:
Zugfestigkeit:  40 N/mm2
Biegezug:  30 N/mm2
Druck:  70 N/mm2

Zusätzlicher Stundenaufwand des Roboters incl. Bedienung für das Einbringen des Injektionsgels sind einzurechnen.
Menge: 5,000 kg

**2.6.17 Stopfmörtel**
Schwindarmer, quellfähiger Stopfmörtel zum Abdichten und Verschließen von Injektionsbohrungen.

Produkt: '.............................'

Hersteller: '.............................'
Menge: 5,000 kg

**2.6.18 Kunststoffmodifizierter Zementmörtel**
Rissüberbrückender Oberflächenschutz für die Beschichtung mineralischer Untergründe kleinerer Reparaturstellen.

Produkt: '.............................'

Hersteller: '.............................'.

Erheblicher Mehrverbrauch gegenüber ausgeschriebenen Mengen ist im Vorfeld der Sanierung von der örtlichen Bauleitung zu genehmigen und bei der Abrechnung nachzuweisen.
Menge: 5,000 kg

**2.6.19 Stundenlohnarbeiten Sanierungskolonne**
Einsatz einer Sanierungskolonne (mind. 1 Fachwerker und 2 Gehilfen) zum Entfernen und Aufnehmen örtlicher Hindernisse in Handarbeit, einschl. Dokumentation der durchgeführten Arbeiten sowie aller Nebenarbeiten, Geräte, Material und erforderlicher Umbauarbeiten.

Stundenlohnarbeiten werden nur nach vorangegangener Genehmigung durch den AG vergütet.
Menge: 5,000 h

#### 2.7 Zulagen

*Hinweis: Zulagen*
Die Zulagen werden für alle Sanierungsabschnitte nur einmal vergütet.

**2.7.1 Zulage, Nachtarbeit**
Einbau von Schlauchlinern in Nachtarbeit

Zulage HD-Reinigung Nacht,
Zulage Liner-Manschaft Nacht,
Zulage Fräser Nacht,
Zulage verpressen Nacht,
Zulage Verkehrssicherungsposten Nacht,
Zulage Bauleiter Nacht,
Zulage sonstige Arbeiten Nacht.

Ausführung nur nach gesonderter Beauftragung durch den AG.
Menge: 1,000 d

#### 2.8 Dokumentation Datenträger

*Hinweis: Datenträger (USB)*

**2.8.1 Dokumentation auf Datenträger liefern Wechseldatenträger USB**
Datenträger mit Dokumentationsdaten der

- Sanierungsarbeiten Schlauliner,
- Sanierungsarbeiten Schachtsanierung,
- Abnahme-TV,

liefern und übergeben, Wechseldatenträger USB, Festplatte in außreichender Größe.
Menge: 1,000 St
